# Pasivación de armaduras con Sika MonoTop®-910 S, mediante aplicación manual

- Propiedad del archivo: CONSTRUNARIO
- Formato: FIEBDC-3/2012
- Programa: Construnario Versión 3.51
- Fecha de los precios: 06/03/2024
- Divisa: EUR
- Código: sika-sau (12/03/2024)

**PUSIK-019** m Pasivación de armaduras con Sika MonoTop®-910 S, mediante aplicación manual
Pasivación de armaduras del hormigón, a base de cemento mejorado con resina sintética y humo de sílice, tipo Sika MonoTop®-910 o similar, con marcado CE según UNE-EN 1504-7, con una resistencia a compresión mayor de 30 MPa (según EN 196-1), aplicado por medios manuales mediante brocha o rodillo de pelo duro, con un consumo de 2 kg/m2/cm, siguiendo las indicaciones de la Hoja Técnica del producto, incluyendo suministro de materiales, aplicación, medios auxiliares y eliminación de residuos a vertedero.

| Código | Ud | Descripción | Rendimiento | Precio |
|---|---|---|---|---|
| 405299SIK | kg | Revestimiento de adherencia y protección de armaduras, Sika Monotop® 910 de Sika. Gris (material) | 0.300 | 0 |
| MGEN054 | h | Rodillo giratorio de hilos (maquinaria) | 0.100 | 0 |
| MOC001 | h | Oficial 1ª (mano de obra) | 0.100 | 0 |
| MOC002 | h | Peón especialista (mano de obra) | 0.100 | 0 |

## Recursos

**405299SIK** kg Revestimiento de adherencia y protección de armaduras, Sika Monotop® 910 de Sika. Gris
Sika Monotop® 910 Revestimiento de adherencia y protección de armaduras Descripción del producto Producto a base de cemento, de un componente, mejorado con resina sintética y humo de sílice. Usos . Se utiliza como capa de protección preventiva de las armaduras . Para la protección de las armaduras frente a corrosión en los trabajos de reparación del hormigón . Como capa de adherencia sobre hormigón o mortero antes de la aplicación de los morteros de reparación Sika Monotop.
