# Mortero de reparación estructural Sika MonoTop®-4100 Protect aplicado a mano en regeneración de hormigón

- Propiedad del archivo: CONSTRUNARIO
- Formato: FIEBDC-3/2012
- Programa: Construnario Versión 3.51
- Fecha de los precios: 06/03/2024
- Divisa: EUR
- Código: sika-sau (12/03/2024)

**PUSIK-021** m2 Mortero de reparación estructural Sika MonoTop®-4100 Protect aplicado a mano en regeneración de hormigón
Mortero de reparación estructural de retracción compensada, impermeable, de un componente a base de polímero modificado y reforzado con fibras, tipo Sika MonoTop®-4100 Protect o similar, que cumpla con las partes 2, 3 y 7 de la norma UNE-EN 1504-3. Clase R4 según UNE-EN 1504-3, provisto del marcado CE según la norma UNE-EN 1504-3, con resistencia al fuego, Euro clase A1 (según EN-13501-1), aplicado a mano mediante métodos tradicionales, con un espesor de capa de entre 4 y 50 mm (rendimiento calculado para 20 mm de espesor), con un consumo aproximado de 21 kg/m2 y cm de espesor, según indicaciones de la Hoja Técnica del producto, incluyendo suministro de materiales, aplicación, medios auxiliares y eliminación de residuos a vertedero. Incluso preparación del soporte, limpieza a presión y aspiración de polvo y la humectación del soporte si no se requiere capa de imprimación, así como preparación de la mezcla con batidora manual y el posterior curado del mismo.

| Código | Ud | Descripción | Rendimiento | Precio |
|---|---|---|---|---|
| 627303SIK | kg | Mortero cementoso de reparación de hormigón, R4, Sika® MonoTop®-4100 Protect de Sika. Saco: 25 Kg (material) | 42.000 | 0 |
| MGEN041 | h | Equipo chorro de arena (maquinaria) | 0.050 | 0 |
| MGEN053 | h | Equipo de aspiración de polvo (maquinaria) | 0.050 | 0 |
| MGEN057 | h | Bomba de agua (maquinaria) | 0.050 | 0 |
| MOC001 | h | Oficial 1ª (mano de obra) | 0.500 | 0 |
| MOC002 | h | Peón especialista (mano de obra) | 0.500 | 0 |
| %CO5 | % | Medios auxiliares | 0 % |  |

## Recursos

**627303SIK** kg Mortero cementoso de reparación de hormigón, R4, Sika® MonoTop®-4100 Protect de Sika. Saco: 25 Kg
Sika® MonoTop®-4100 Protect Mortero cementoso de reparación de hormigón, R4, para la reparación, protección e impermeabilización de estructuras de hormigón. Descripción del producto Es un mortero de reparación cementoso, monocomponente, reforzado con fibras, de baja retracción. Está diseñado para reparar, proteger e impermeabilizar las estructuras de hormigón. Usos Sólo puede ser usado por profesionales experimentados. Reparaciones de todo tipo de estructuras y componentes de hormigón armado para: . Edificios . Estructuras de ingeniería civil . Estructuras marinas . Presas . Estructuras que requieren un mortero de Clase R4, R3, R2, R1. . Uso en interiores y exteriores
