# Mortero cementoso de reparación de hormigón, R4, Sika® MonoTop®-4100 Protect de Sika. Saco: 25 Kg

- Propiedad del archivo: CONSTRUNARIO
- Formato: FIEBDC-3/2012
- Programa: Construnario Versión 3.51
- Fecha de los precios: 06/03/2024
- Divisa: EUR

**627303SIK** kg Mortero cementoso de reparación de hormigón, R4, Sika® MonoTop®-4100 Protect de Sika. Saco: 25 Kg
Sika® MonoTop®-4100 Protect Mortero cementoso de reparación de hormigón, R4, para la reparación, protección e impermeabilización de estructuras de hormigón. Descripción del producto Es un mortero de reparación cementoso, monocomponente, reforzado con fibras, de baja retracción. Está diseñado para reparar, proteger e impermeabilizar las estructuras de hormigón. Usos Sólo puede ser usado por profesionales experimentados. Reparaciones de todo tipo de estructuras y componentes de hormigón armado para: . Edificios . Estructuras de ingeniería civil . Estructuras marinas . Presas . Estructuras que requieren un mortero de Clase R4, R3, R2, R1. . Uso en interiores y exteriores
