# Mortero de reparación estructural Sika MonoTop®-4100 Protect aplicado mediante proyección mecánica

- Propiedad del archivo: CONSTRUNARIO
- Formato: FIEBDC-3/2012
- Programa: Construnario Versión 3.51
- Fecha de los precios: 06/03/2024
- Divisa: EUR
- Código: sika-sau (12/03/2024)

**PUSIK-022** m2 Mortero de reparación estructural Sika MonoTop®-4100 Protect aplicado mediante proyección mecánica
Mortero de reparación estructural de retracción compensada, impermeable, de un componente a base de polímero modificado y reforzado con fibras, tipo Sika MonoTop®-4100 Protect o similar, que cumpla con las partes 2, 3 y 7 de la norma UNE-EN 1504-3. Clase R4 según UNE-EN 1504-3, provisto del marcado CE según la norma UNE-EN 1504-3, con resistencia al fuego, Euro clase A1 (según EN-13501-1), aplicado mediante proyección mecánica, con un espesor de capa de entre 4 y 50 mm (rendimiento calculado para 20 mm de espesor), con un consumo aproximado de 21 kg/m2 y cm de espesor, según indicaciones de la Hoja Técnica del producto, incluyendo suministro de materiales, aplicación, medios auxiliares y eliminación de residuos a vertedero. Incluso preparación del soporte, limpieza a presión y aspiración de polvo y la humectación del soporte si no se requiere capa de imprimación, así como preparación de la mezcla con batidora manual y el posterior curado del mismo.

| Código | Ud | Descripción | Rendimiento | Precio |
|---|---|---|---|---|
| 627303SIK | kg | Mortero cementoso de reparación de hormigón, R4, Sika® MonoTop®-4100 Protect de Sika. Saco: 25 Kg (material) | 42.000 | 0 |
| AL237SIK | h | Máquina proyección por vía húmeda tipo Aliva®-237 (maquinaria) | 0.050 | 0 |
| MGEN041 | h | Equipo chorro de arena (maquinaria) | 0.050 | 0 |
| MGEN053 | h | Equipo de aspiración de polvo (maquinaria) | 0.050 | 0 |
| MGEN057 | h | Bomba de agua (maquinaria) | 0.050 | 0 |
| MOC001 | h | Oficial 1ª (mano de obra) | 0.100 | 0 |
| MOC002 | h | Peón especialista (mano de obra) | 0.100 | 0 |
| %CO5 | % | Medios auxiliares | 0 % |  |

## Recursos

**627303SIK** kg Mortero cementoso de reparación de hormigón, R4, Sika® MonoTop®-4100 Protect de Sika. Saco: 25 Kg
Sika® MonoTop®-4100 Protect Mortero cementoso de reparación de hormigón, R4, para la reparación, protección e impermeabilización de estructuras de hormigón. Descripción del producto Es un mortero de reparación cementoso, monocomponente, reforzado con fibras, de baja retracción. Está diseñado para reparar, proteger e impermeabilizar las estructuras de hormigón. Usos Sólo puede ser usado por profesionales experimentados. Reparaciones de todo tipo de estructuras y componentes de hormigón armado para: . Edificios . Estructuras de ingeniería civil . Estructuras marinas . Presas . Estructuras que requieren un mortero de Clase R4, R3, R2, R1. . Uso en interiores y exteriores

**AL237SIK** h Máquina proyección por vía húmeda tipo Aliva®-237
El AL-237 es una máquina de proyección de hormigón compacta para vía seca, así como para aplicaciónes de mortero en vía húmeda de pequeño tamaño. La escasa altura de llenado de la tolva permite el manejo de materiales premezclados con poco esfuerzo. El FC integrado (cambiador de frecuencia), permite una velocidad variable del rotor, y con ello, la capacidad de transporte específica para cada aplicación. Con un rango de capacidad de transporte que va desde los 0,4 hasta los 4,0 m3/h, el AL-237 es recomendable para todo tipo de trabajo de proyección por vía seca.
