# Mortero de reparación estructural Sika MonoTop®-4200 Multi Flow aplicado a mano en regeneración de hormigón

- Propiedad del archivo: CONSTRUNARIO
- Formato: FIEBDC-3/2012
- Programa: Construnario Versión 3.51
- Fecha de los precios: 06/03/2024
- Divisa: EUR
- Código: sika-sau (12/03/2024)

**PUSIK-023** m2 Mortero de reparación estructural Sika MonoTop®-4200 Multi Flow aplicado a mano en regeneración de hormigón
Mortero de reparación estructural de baja retracción, con multiconsistencia, de un componente a base de polímero modificado y reforzado con fibras, tipo Sika MonoTop®-4200 Multi FLow o similar, clase R4 según UNE-EN 1504-3, provisto del marcado CE según la norma UNE-EN 1504-3, con resistencia al fuego, Euro clase A1 (según EN-13501-1), aplicado a mano mediante métodos tradicionales, con un espesor de capa de entre 5 y 80 mm (rendimiento calculado para 20 mm de espesor), con un consumo aproximado de 21 kg/m2 y cm de espesor, según indicaciones de la Hoja Técnica del producto, incluyendo suministro de materiales, aplicación, medios auxiliares y eliminación de residuos a vertedero. Incluso preparación del soporte, limpieza a presión y aspiración de polvo y la humectación del soporte si no se requiere capa de imprimación, así como preparación de la mezcla con batidora manual y el posterior curado del mismo.

| Código | Ud | Descripción | Rendimiento | Precio |
|---|---|---|---|---|
| 600796SIK | kg | Mortero cementoso con consistencia variable, Sika Monotop® 4200 Multi Flow de Sika. Gris. Saco: 25 Kg (material) | 42.000 | 0 |
| MGEN041 | h | Equipo chorro de arena (maquinaria) | 0.050 | 0 |
| MGEN053 | h | Equipo de aspiración de polvo (maquinaria) | 0.050 | 0 |
| MGEN057 | h | Bomba de agua (maquinaria) | 0.050 | 0 |
| MOC001 | h | Oficial 1ª (mano de obra) | 0.500 | 0 |
| MOC002 | h | Peón especialista (mano de obra) | 0.500 | 0 |
| %CO5 | % | Medios auxiliares | 0 % |  |

## Recursos

**600796SIK** kg Mortero cementoso con consistencia variable, Sika Monotop® 4200 Multi Flow de Sika. Gris. Saco: 25 Kg
Sika Monotop® 4200 Multi Flow Mortero cementoso con consistencia variable para la reparación y el refuerzo de estructuras. Descripción del producto: Es un mortero cementoso monocomponente, sulforresistente, aplicable a mano, bombeable y proyectable, para la reparación y el refuerzo de estructuras. Alcanza altas resistencias iniciales y finales. Adecuado para todo tipo de estructuras de hormigón en edificación u obra civil, así como estructuras marinas. Espesor de aplicación de hasta 80 mm (60 mm con consistencia fluida). Usos: Debe ser empleado únicamente por personal especializado. Adecuado para trabajos de reparación de hormigón (Principio 3, método 3.1, 3.2 y 3.3 de la UNE-EN 1504-9). Reparación desconchones y deterioros del hormigón en edificios, puentes, infraestructuras y superestructuras . Adecuado para trabajos de refuerzo estructural del hormigón (Principio 4, método 4.4 de la UNE-EN 1504-9). Incremento de la capacidad portante de las estructuras de hormigón mediante la adición de mortero . Adecuado para la conservación o restauración del pasivado (Principio 7, método 7.1 y 7.2 de la UNE-EN 1504-9). Incremento del recubrimiento con mortero adicional y remplazando el hormigón contaminado o carbonatado . Reparaciones en estructuras de hormigón armado que requieran un mortero de Clase R4, R3, R2, R1 . Aplicación vertical, horizontal y en techo Código EAN: 7612895546384
