# Mortero de reparación, monocomponente, Sika® MiniPack Mortero de Reparación de Sika. Gris

- Propiedad del archivo: CONSTRUNARIO
- Formato: FIEBDC-3/2012
- Programa: Construnario Versión 3.51
- Fecha de los precios: 06/03/2024
- Divisa: EUR

**182893SIK** kg Mortero de reparación, monocomponente, Sika® MiniPack Mortero de Reparación de Sika. Gris
Sika® MiniPack Mortero de Reparación Mortero de reparación Descripción del producto: Sika® Minipack Mortero de Reparación es un mortero de reparación de altas prestaciones, monocomponente y tixotrópico, a base de cemento y reforzado con micro fibras sintéticas que se presenta listo para su uso. Usos: Sika® Minipack Mortero de Reparación es un mortero de reparación de excelente trabajabilidad y tixotropía apropiado para los siguientes usos: . Reparaciones puntuales en hormigón . Reperfilado y regularización de superficies de hormigón. . Regeneración de áreas dañadas tanto en superficies verticales como horizontales.
