# Mortero de reparación estructural Sika® Minipack Repair Mortar aplicado mediante proyección mecánica

- Propiedad del archivo: CONSTRUNARIO
- Formato: FIEBDC-3/2012
- Programa: Construnario Versión 3.51
- Fecha de los precios: 06/03/2024
- Divisa: EUR
- Código: sika-sau (12/03/2024)

**PUSIK-037** m2 Mortero de reparación estructural Sika® Minipack Repair Mortar aplicado mediante proyección mecánica
Mortero de reparación estructural de alta calidad, monocomponente y tixotrópico a base de cemento y reforzado con microfibras sintéticas, tipo Sika® Minipack Repair Mortar o similar, provisto del marcado CE según norma UNE-EN 1504-3, una resistencia a compresión de 40 MPa (según EN 196-1), granulometría de 0 a 2 mm (según EN-12192-1), aplicado mediante equipos de proyección standard, con espesor de capa de entre 5 y 20 mm (rendimiento calculado para 20 mm de espesor), con un consumo de 18 kg/m2 y cm, según indicaciones de la Hoja Técnica del producto, incluyendo suministro de materiales, aplicación, medios auxiliares y eliminación de residuos a vertedero. Incluso preparación del soporte, limpieza a presión y aspiración de polvo, así como preparación de la mezcla con batidora manual y el posterior curado del mismo.

| Código | Ud | Descripción | Rendimiento | Precio |
|---|---|---|---|---|
| 182893SIK | kg | Mortero de reparación, monocomponente, Sika® MiniPack Mortero de Reparación de Sika. Gris (material) | 36.000 | 0 |
| MGEN041 | h | Equipo chorro de arena (maquinaria) | 0.050 | 0 |
| MGEN053 | h | Equipo de aspiración de polvo (maquinaria) | 0.050 | 0 |
| MGEN057 | h | Bomba de agua (maquinaria) | 0.050 | 0 |
| MGEN051 | h | Equipo proyección (maquinaria) | 0.050 | 0 |
| MOC001 | h | Oficial 1ª (mano de obra) | 0.100 | 0 |
| MOC002 | h | Peón especialista (mano de obra) | 0.100 | 0 |
| %CO5 | % | Medios auxiliares | 0 % |  |

## Recursos

**182893SIK** kg Mortero de reparación, monocomponente, Sika® MiniPack Mortero de Reparación de Sika. Gris
Sika® MiniPack Mortero de Reparación Mortero de reparación Descripción del producto: Sika® Minipack Mortero de Reparación es un mortero de reparación de altas prestaciones, monocomponente y tixotrópico, a base de cemento y reforzado con micro fibras sintéticas que se presenta listo para su uso. Usos: Sika® Minipack Mortero de Reparación es un mortero de reparación de excelente trabajabilidad y tixotropía apropiado para los siguientes usos: . Reparaciones puntuales en hormigón . Reperfilado y regularización de superficies de hormigón. . Regeneración de áreas dañadas tanto en superficies verticales como horizontales.
