# Mortero de reparación estructural de fraguado rápido, Sika MonoTop®-3130 Ultra Rapid de Sika. Gris. Saco: 25 Kg

- Propiedad del archivo: CONSTRUNARIO
- Formato: FIEBDC-3/2012
- Programa: Construnario Versión 3.51
- Fecha de los precios: 06/03/2024
- Divisa: EUR

**643529SIK** kg Mortero de reparación estructural de fraguado rápido, Sika MonoTop®-3130 Ultra Rapid de Sika. Gris. Saco: 25 Kg
Sika MonoTop®-3130 Ultra Rapid Mortero de reparación estructural de fraguado rápido. Clase R4 DESCRIPCION DEL PRODUCTO Sika MonoTop®-3130 Ultra Rapid es un mortero de reparación estructural rápido, monocomponente, sulforresistente, reforzado con fibras, de baja retracción, que cumple con los requisitos de la clase R4 de la UNE EN 1504-3. USOS Adecuado para trabajos de reparación de hormigón (Principio 3 de la UNE-EN 1504-9). Reparación de desconchones y deterioros del hormigón en edificios, puentes, infraestructuras y superestructuras.
