# Mortero de reparación estructural Sika MonoTop®-4012 ES aplicado mediante proyección mecánica

- Propiedad del archivo: CONSTRUNARIO
- Formato: FIEBDC-3/2012
- Programa: Construnario Versión 3.51
- Fecha de los precios: 06/03/2024
- Divisa: EUR
- Código: sika-sau (12/03/2024)

**PUSIK-373** m2 Mortero de reparación estructural Sika MonoTop®-4012 ES aplicado mediante proyección mecánica
Mortero de reparación estructural de baja retracción, de un componente a base de polímero modificado y reforzado con fibras, tipo Sika MonoTop®-4012 ES o similar, clase R4 o superior según UNE-EN 1504-3, provisto del marcado CE según la norma UNE-EN 1504-3, adherencia al soporte > 2,0 MPa (según EN 1542), con resistencia al fuego Euro clase A1 (según EN-13501-1), aplicado mediante proyección húmeda, con un espesor de capa de entre 6 y 80 mm (calculado para 20 mm), con un consumo aproximado de 2,1 kg/m2 y cm de espesor, según indicaciones de la Hoja Técnica del producto, incluyendo suministro de materiales, aplicación, medios auxiliares y eliminación de residuos a vertedero, incluyendo suministro de materiales, aplicación, medios auxiliares y eliminación de residuos a vertedero. Incluso preparación del soporte, limpieza a presión y aspiración de polvo y la humectación del soporte si no se requiere capa de imprimación, así como preparación de la mezcla con batidora manual y el posterior curado del mismo.

| Código | Ud | Descripción | Rendimiento | Precio |
|---|---|---|---|---|
| 696800SIK | kg | Mortero cementoso para la reparación y refuerzo de estructuras, R4,Sika MonoTop®-4012 ES de Sika. Saco: 25 Kg (material) | 42.000 | 0 |
| MGEN041 | h | Equipo chorro de arena (maquinaria) | 0.050 | 0 |
| MGEN053 | h | Equipo de aspiración de polvo (maquinaria) | 0.050 | 0 |
| MGEN057 | h | Bomba de agua (maquinaria) | 0.050 | 0 |
| AL237SIK | h | Máquina proyección por vía húmeda tipo Aliva®-237 (maquinaria) | 0.050 | 0 |
| MOC001 | h | Oficial 1ª (mano de obra) | 0.100 | 0 |
| MOC002 | h | Peón especialista (mano de obra) | 0.100 | 0 |
| %CO5 | % | Medios auxiliares | 0 % |  |

## Recursos

**696800SIK** kg Mortero cementoso para la reparación y refuerzo de estructuras, R4,Sika MonoTop®-4012 ES de Sika. Saco: 25 Kg
Sika MonoTop®-4012 ES Mortero cementoso para la reparación y refuerzo de estructuras, R4, que contiene material reciclado en su composición y tecnología low dust. Descripción del producto Mortero de reparación monocomponente, reforzado con fibras y de baja retracción. Contiene materiales reciclados en su composición y ayuda a reducir los valores de obtención de huella de carbono Usos Sólo puede ser utilizado por profesionales experimentados. Reparación de todo tipo de estructuras y componentes de hormigón armado para: . Estructuras de edificación . Estructuras de ingeniería civil . Estructuras marinas . Presas . Estructuras que requieren un mortero de clase R4, R3, R2 o R1 . Uso interior y exterior Características . Utiliza materiales reciclados en su composición . Espesor de aplicación de 6 a 80 mm por capa . Resistente a los sulfatos . Aplicación a mano y a máquina (técnica de proyección húmeda) . Fácil de aplicar . Muy baja retracción . No requiere imprimación de adherencia . Baja permeabilidad . Clasificación de fuego A1 . Tecnología low dust (baja emisión de polvo durante la manipulación) . Clase R4 de la norma EN 1504-3 . Trabajos de restauración (Principio 3, método 3,1 y 3,3 de la norma EN 1504-9) Reparación de parcheos y daños en el hormigón en obras de infraestructura y superestructuras . Refuerzo estructural (Principio 4, método 4,4 de la norma EN 1504-9). Aumento de la capacidad portante de la estructura de hormigón mediante la adición de mortero . Preservación y restablecimiento de la pasividad (Principio 7, método 7,1 y 7,2 de la norma EN 1504- 9) - Aumento del recubrimiento con mortero adicional y sustitución del hormigón contaminado o carbonatado

**AL237SIK** h Máquina proyección por vía húmeda tipo Aliva®-237
El AL-237 es una máquina de proyección de hormigón compacta para vía seca, así como para aplicaciónes de mortero en vía húmeda de pequeño tamaño. La escasa altura de llenado de la tolva permite el manejo de materiales premezclados con poco esfuerzo. El FC integrado (cambiador de frecuencia), permite una velocidad variable del rotor, y con ello, la capacidad de transporte específica para cada aplicación. Con un rango de capacidad de transporte que va desde los 0,4 hasta los 4,0 m3/h, el AL-237 es recomendable para todo tipo de trabajo de proyección por vía seca.
