# Mortero autonivelante, R4, de alta resistencia, SikaRep-2480 de Sika. Saco: 25 Kg

- Propiedad del archivo: CONSTRUNARIO
- Formato: FIEBDC-3/2012
- Programa: Construnario Versión 3.51
- Fecha de los precios: 06/03/2024
- Divisa: EUR

**705270SIK** kg Mortero autonivelante, R4, de alta resistencia, SikaRep-2480 de Sika. Saco: 25 Kg
SikaRep-2480 Mortero autonivelante, R4, de alta resistencia, para la reparación y el refuerzo de elementos estructurales. Descripción del producto SikaRep-2480 es un mortero autonivelante R4, de elevadas resistencias iniciales y finales, adecuado para la reparación y el refuerzo de cualquier tipo de estructura de edificación y obra civil. Resistente a los sulfatos, es aplicable en espesores de hasta 150 mm. Es resistente a la carbonatación y posee gran adherencia, trabajabilidad y acabado. Usos . Restauración del hormigón original (Principio 3 de la norma EN 1504-9) . Refuerzo estructural del hormigón (Principio 4 de la norma EN 1504-9) . Conservación o restauración del pasivado (Principio 7 de la norma EN 1504-9). Incremento del recubrimiento de la armadura con mortero y reemplazo del hormigón contaminado. . Interior y exterior. . Vertido en vertical y horizontal. . Reparación estructural de elementos de hormigón (cantos de forjado, pilares…) por vertido, previa colocación de encofrados sólidos y perfectamente estancos. . Reparaciones en estructuras de hormigón armado que requieran un mortero de Clase R4, R3, R2, R1. Características . Excelente trabajabilidad . Listo para mezclar con agua . Sin cloruros en su composición . Buen acabado superficial . Buena adherencia a soportes de hormigón, mortero, piedra y ladrillo . Resistente a los sulfatos
