# Mortero de reparación estructural SikaRep®-2400 aplicado a mano en regeneración de hormigón

- Propiedad del archivo: CONSTRUNARIO
- Formato: FIEBDC-3/2012
- Programa: Construnario Versión 3.51
- Fecha de los precios: 06/03/2024
- Divisa: EUR
- Código: sika-sau (12/03/2024)

**PUSIK-048** m2 Mortero de reparación estructural SikaRep®-2400 aplicado a mano en regeneración de hormigón
Mortero de reparación estructural de baja retracción, de un componente a base de polímero modificado y reforzado con fibras, tipo Sika®ep®-2400 o similar, clase R4 según UNE-EN 1504-3, provisto del marcado CE según la norma UNE-EN 1504-3, con resistencia al fuego, Euro clase A1 (según EN-13501-1), aplicado a mano por medios manuales, con un espesor de 5 a 60 mm (rendimiento calculado para 20 mm de espesor), con un consumo aproximado de 21 kg/m2 y cm de espesor, según indicaciones de la Hoja Técnica del producto, incluyendo suministro de materiales, aplicación, medios auxiliares y eliminación de residuos a vertedero. Incluso humectación del soporte si no se requiere capa de imprimación, así como preparación de la mezcla con batidora manual y el posterior curado del mismo.

| Código | Ud | Descripción | Rendimiento | Precio |
|---|---|---|---|---|
| 647873SIK | kg | Mortero de reparación y refuerzo, tixotrópico, clase R4, resistente a los sulfatos, SikaRep®-2400 de Sika. Gris. Saco: 25 Kg (material) | 42.000 | 0 |
| MOC001 | h | Oficial 1ª (mano de obra) | 0.300 | 0 |
| MOC002 | h | Peón especialista (mano de obra) | 0.300 | 0 |
| %CO5 | % | Medios auxiliares | 0 % |  |

## Recursos

**647873SIK** kg Mortero de reparación y refuerzo
Sika®ep®-2400 Mortero de reparación y refuerzo, tixotrópico, clase R4, resistente a los sulfatos Descripción del producto Mortero tixotrópico, monocomponente, reforzado con fibras sintéticas, formulado a base de cementos resistentes al ataque por sulfatos, áridos seleccionados y aditivos especiales. Usos . Restauración del hormigón original (Principio 3 de la norma EN 1504-9) . Refuerzo estructural del hormigón (Principio 4 de la norma EN 1504-9) . Interior y exterior . Horizontal y vertical . Reparación y/o refuerzo estructural de frentes de forjado, pilares, jácenas, muros y estructuras de hormigón armado en edificación . Reparación y/o refuerzo estructural de pilas, estribos, vigas de puente y estructuras de hormigón armado en obra civil. . Reparación y/o refuerzo estructural de pantalanes y estructuras marinas de hormigón armado . Reparación de elementos prefabricados de hormigón Consultar con el Departamento Técnico cualquier aplicación diferente a las especificadas
