# Mortero de reparación estructural SikaRep-2480 aplicado a mano en regeneración de hormigón mediante vertido

- Propiedad del archivo: CONSTRUNARIO
- Formato: FIEBDC-3/2012
- Programa: Construnario Versión 3.51
- Fecha de los precios: 06/03/2024
- Divisa: EUR
- Código: sika-sau (12/03/2024)

**PUSIK-044** m2 Mortero de reparación estructural SikaRep-2480 aplicado a mano en regeneración de hormigón mediante vertido
Mortero autonivelante de relleno de alta resistencia y retracción compensada, exento de agregados metálicos o cloruros, tipo SikaRep-2480 similar, con más de 25 MPa a las 24 h y más de 55 MPa a los 28 días, y más de 7,5 MPa a flexión a los 28 días, provisto del marcado CE según norma UNE-EN 1504-3, adherencia al soporte superior a 2 MPa (según EN 1542) y módulo de elasticidad superior a 20 GPa (según EN-13412) granulometría de 0 a 4 mm, aplicado a mano por métodos tradicionales de vertido, con espesor de capa de entre 5 y 150 mm (calculado para 20 mm), con un consumo de 2,2 kg/m2 y mm, según indicaciones de la Hoja Técnica del producto, incluyendo suministro de materiales, aplicación, medios auxiliares y eliminación de residuos a vertedero. Incluso preparación del soporte, limpieza a presión y aspiración de polvo y la humectación de los soportes porosos, así como preparación de la mezcla con batidora eléctrica y el posterior curado del mismo.

| Código | Ud | Descripción | Rendimiento | Precio |
|---|---|---|---|---|
| 705270SIK | kg | Mortero autonivelante, R4, de alta resistencia, SikaRep-2480 de Sika. Saco: 25 Kg (material) | 44.000 | 0 |
| MOC001 | h | Oficial 1ª (mano de obra) | 0.300 | 0 |
| MOC002 | h | Peón especialista (mano de obra) | 0.300 | 0 |
| %CO5 | % | Medios auxiliares | 0 % |  |

## Recursos

**705270SIK** kg Mortero autonivelante, R4, de alta resistencia, SikaRep-2480 de Sika. Saco: 25 Kg
SikaRep-2480 Mortero autonivelante, R4, de alta resistencia, para la reparación y el refuerzo de elementos estructurales. Descripción del producto SikaRep-2480 es un mortero autonivelante R4, de elevadas resistencias iniciales y finales, adecuado para la reparación y el refuerzo de cualquier tipo de estructura de edificación y obra civil. Resistente a los sulfatos, es aplicable en espesores de hasta 150 mm. Es resistente a la carbonatación y posee gran adherencia, trabajabilidad y acabado. Usos . Restauración del hormigón original (Principio 3 de la norma EN 1504-9) . Refuerzo estructural del hormigón (Principio 4 de la norma EN 1504-9) . Conservación o restauración del pasivado (Principio 7 de la norma EN 1504-9). Incremento del recubrimiento de la armadura con mortero y reemplazo del hormigón contaminado. . Interior y exterior. . Vertido en vertical y horizontal. . Reparación estructural de elementos de hormigón (cantos de forjado, pilares…) por vertido, previa colocación de encofrados sólidos y perfectamente estancos. . Reparaciones en estructuras de hormigón armado que requieran un mortero de Clase R4, R3, R2, R1. Características . Excelente trabajabilidad . Listo para mezclar con agua . Sin cloruros en su composición . Buen acabado superficial . Buena adherencia a soportes de hormigón, mortero, piedra y ladrillo . Resistente a los sulfatos
