# Mortero tixotrópico clase R2, Sika®Rep-2200 de Sika. Saco: 25 Kg

- Propiedad del archivo: CONSTRUNARIO
- Formato: FIEBDC-3/2012
- Programa: Construnario Versión 3.51
- Fecha de los precios: 06/03/2024
- Divisa: EUR

**647868SIK** kg Mortero tixotrópico clase R2, Sika®Rep-2200 de Sika. Saco: 25 Kg
Sika®Rep-2200 Mortero tixotrópico clase R2. Descripción del producto Mortero tixotrópico, clase R2, monocomponente, de rápido fraguado y sin retracción, formulado a base de cementos, áridos seleccionados y aditivos especiales. Usos . Restauración del hormigón original (Principio 3 de la norma EN 1504-9) . Interior y exterior. Horizontal y vertical . Fijación de marcos de ventanas, anclajes de premarcos, etc. . Reparación puntual del hormigón . Relleno de cavidades . Reparación y ejecución de aristas
