# Mortero de reparación Sika® FastFix-138 TP vertido

- Propiedad del archivo: CONSTRUNARIO
- Formato: FIEBDC-3/2012
- Programa: Construnario Versión 3.51
- Fecha de los precios: 06/03/2024
- Divisa: EUR
- Código: sika-sau (12/03/2024)

**PUSIK-356** m2 Mortero de reparación Sika® FastFix-138 TP vertido
Vertido de mortero de reparación y fijación, de consistencia variable Sika FastFix-138 TP, de alta resistencia, endurecimiento rápido, adecuado para trabajos de nivelación, reparación de estructuras y mantenimiento de carreteras, exento de agregados metálicos y cloruros, provisto del marcado CE según norma UNE-EN 1504-3 (R4). El mortero permitirá la apertura al tráfico en 2 h a 20ºC, y tendrá una resistencia a compresión de 20 MPa a las 2 horas, una adherencia al soporte superior a 2 MPa (según EN 1542) y módulo de elasticidad superior a 20 GPa (según EN-13412), aplicado mediante vertido, con espesor de capa hasta 80 mm, con un consumo de 2,3 kg/m2 y mm (calculado para 20 mm), según indicaciones de la Hoja Técnica del producto, incluyendo suministro de materiales, aplicación, medios auxiliares y eliminación de residuos a vertedero. Incluso preparación del soporte, limpieza a presión y aspiración de polvo y la humectación de los soportes porosos, así como preparación de la mezcla con batidora eléctrica y el posterior curado del mismo.

| Código | Ud | Descripción | Rendimiento | Precio |
|---|---|---|---|---|
| 160658SIK | kg | Mortero de fijación y apoyo de endurecimiento rápido, mantenimiento en carreteras, Sika® FastFix-138 TP de Sika. Gris oscuro (material) | 69.000 | 0 |
| MOC001 | h | Oficial 1ª (mano de obra) | 0.300 | 0 |
| MOC002 | h | Peón especialista (mano de obra) | 0.300 | 0 |
| %CO5 | % | Medios auxiliares | 0 % |  |

## Recursos

**160658SIK** kg Mortero de fijación y apoyo de endurecimiento rápido
Sika® FastFix-138 TP Mortero de apoyo y fijación, de endurecimiento rápido, para trabajos de mantenimiento de carreteras Descripción del producto Sika® FastFix-138 TP es un mortero cementoso predosificado, de un componente para fijación y apoyo, que contiene una dosificación especial de cemento y áridos seleccionados. Después de mezclar con agua. El color oscuro que se consigue, encaja bien con la superficie asfáltica de la calzada. Usos Las aplicaciónes típicas incluyen: . Apoyo / fijación del marco de bocas de hombre y arquetas. . Fijación de luces de balizamiento en aeropuertos. . Reparación de carreteras. . Instalación de cajas de telecomunicaciones. . Fijación de mobiliario urbano. . Reparación de juntas en carreteras.
