# Mortero de fijación y apoyo de endurecimiento rápido, mantenimiento en carreteras, Sika® FastFix-138 TP de Sika. Gris oscuro

- Propiedad del archivo: CONSTRUNARIO
- Formato: FIEBDC-3/2012
- Programa: Construnario Versión 3.51
- Fecha de los precios: 06/03/2024
- Divisa: EUR

**160658SIK** kg Mortero de fijación y apoyo de endurecimiento rápido, mantenimiento en carreteras, Sika® FastFix-138 TP de Sika. Gris oscuro
Sika® FastFix-138 TP Mortero de apoyo y fijación, de endurecimiento rápido, para trabajos de mantenimiento de carreteras Descripción del producto Sika® FastFix-138 TP es un mortero cementoso predosificado, de un componente para fijación y apoyo, que contiene una dosificación especial de cemento y áridos seleccionados. Después de mezclar con agua. El color oscuro que se consigue, encaja bien con la superficie asfáltica de la calzada. Usos Las aplicaciónes típicas incluyen: . Apoyo / fijación del marco de bocas de hombre y arquetas. . Fijación de luces de balizamiento en aeropuertos. . Reparación de carreteras. . Instalación de cajas de telecomunicaciones. . Fijación de mobiliario urbano. . Reparación de juntas en carreteras.
