# Mortero de reparación en capa fina, monocomponente, Sika Monotop®-620 de Sika. Blanco

- Propiedad del archivo: CONSTRUNARIO
- Formato: FIEBDC-3/2012
- Programa: Construnario Versión 3.51
- Fecha de los precios: 06/03/2024
- Divisa: EUR

**92341SIK** kg Mortero de reparación en capa fina, monocomponente, Sika Monotop®-620 de Sika. Blanco
Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc. Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc. Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc. Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc.
