# Revestimiento con Sika MonoTop®-620, blanco, aplicado a mano

- Propiedad del archivo: CONSTRUNARIO
- Formato: FIEBDC-3/2012
- Programa: Construnario Versión 3.51
- Fecha de los precios: 06/03/2024
- Divisa: EUR
- Código: sika-sau (12/03/2024)

**PUSIK-060** kg Revestimiento con Sika MonoTop®-620, blanco, aplicado a mano
Reparación y revestimiento de hormigón con mortero de reparación de capa fina, monocomponente a base de cemento, áridos seleccionados, humo de sílice y resinas sintéticas, de clase R3 o superior según UNE-EN 1504-3, tipo Sika MonoTop®-620 o similar, con marcado CE según UNE-EN 1504-3, con una adherencia superior a 2,0 MPa (según EN-1542) y resistencia a compresión superior a 43 MPa (según EN-12190), módulo de elasticidad mayor de 22 GPa (según EN-13412), con un consumo aproximado de 2 kg/m2 y mm de espesor, aplicado mediante métodos manuales tradicionales, siguiendo las indicaciones de la Hoja Técnica del producto, incluyendo suministro de materiales, aplicación, medios auxiliares y eliminación de residuos a vertedero. Incluso preparación del soporte, limpieza a presión y aspiración de polvo y la humectación del soporte si no se requiere una imprimación de adherencia, así como preparación de la mezcla con batidora manual.

| Código | Ud | Descripción | Rendimiento | Precio |
|---|---|---|---|---|
| 92341SIK | kg | Mortero de reparación en capa fina, monocomponente, Sika Monotop®-620 de Sika. Blanco (material) | 1.000 | 0 |
| MGEN041 | h | Equipo chorro de arena (maquinaria) | 0.050 | 0 |
| MGEN053 | h | Equipo de aspiración de polvo (maquinaria) | 0.050 | 0 |
| MGEN057 | h | Bomba de agua (maquinaria) | 0.050 | 0 |
| MOC001 | h | Oficial 1ª (mano de obra) | 0.100 | 0 |
| MOC002 | h | Peón especialista (mano de obra) | 0.100 | 0 |

## Recursos

**92341SIK** kg Mortero de reparación en capa fina, monocomponente, Sika Monotop®-620 de Sika. Blanco
Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc. Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc. Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc. Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc.
