# Mortero cosmético a base de cemento, áridos y resinas sintéticas, Sika® Rep Cosmetic de Sika. Gris claro

- Propiedad del archivo: CONSTRUNARIO
- Formato: FIEBDC-3/2012
- Programa: Construnario Versión 3.51
- Fecha de los precios: 06/03/2024
- Divisa: EUR

**168367SIK** kg Mortero cosmético a base de cemento, áridos y resinas sintéticas, Sika® Rep Cosmetic de Sika. Gris claro
Sika® Rep Cosmetic Mortero cosmético a base de cemento, áridos y resinas sintéticas Descripción del producto: Mortero para reparaciones superficiales cosméticas, monocomponente, a base de cemento, áridos finos y mejorado con resinas sintéticas, para aplicaciones en capa fina. Usos: Es adecuado para su aplicación sobre hormigón, mortero o piedra, en los siguientes casos: . Como mortero de reparación cosmético para el tratamiento defectos por: Desprendimiento de la lechada superficial durante el desencofrado. Porosidad, pequeñas irregularidades o finos nidos de grava. Rotura de aristas Pequeñas fisuras. . Como mortero de nivelación: Para elementos prefabricados. Para la realización de revocos. Para soportes irregulares antes de la colocación de piezas cerámicas. . Como mortero de montaje: Para la obturación de juntas pequeñas sin movimiento. Para el relleno de pequeños huecos que dejen tapones, anclajes o tirantes en el hormigón.
