# Revestimiento con Sikaguard®-720 EpoCem®, aplicado por proyección, espesor hasta 3,0 mm

- Propiedad del archivo: CONSTRUNARIO
- Formato: FIEBDC-3/2012
- Programa: Construnario Versión 3.51
- Fecha de los precios: 06/03/2024
- Divisa: EUR
- Código: sika-sau (12/03/2024)

**PUSIK-069** m2 Revestimiento con Sikaguard®-720 EpoCem®, aplicado por proyección, espesor hasta 3,0 mm
Revestimiento, nivelado y acabado de superficies de hormigón con una capa de micromortero de tres componentes a base de cemento modificado con resina epoxi, clase R4 según UNE-EN 1504-3, Sikaguard®-720 EpoCem® o similar, con marcado CE según UNE-EN 1504-2 y UNE-EN 1504-3, con una adherencia superior a 2,0 MPa (según EN-1542) y resistencia a compresión superior a 45 MPa (según EN-12190), con un consumo aproximado de 2 kg/m2 y mm de espesor, aplicado mediante proyección mecánica, bien mediante proyección en vía húmeda, o con pistola de tolva, con un espesor medio de hasta 3,0 mm, siguiendo las indicaciones de la Hoja Técnica del producto, incluyendo suministro de materiales, aplicación, medios auxiliares y eliminación de residuos a vertedero. Incluso preparación del soporte, limpieza a presión y aspiración de polvo y la humectación del soporte, así como preparación de la mezcla con batidora eléctrica.

| Código | Ud | Descripción | Rendimiento | Precio |
|---|---|---|---|---|
| 170832SIK | kg | Micromortero de tres componentes, Sikaguard®-720 EpoCem® de Sika. Gris. A+B+C. Lote: 1134Kg (material) | 6.000 | 0 |
| AL237SIK | h | Máquina proyección por vía húmeda tipo Aliva®-237 (maquinaria) | 0.350 | 0 |
| MOC001 | h | Oficial 1ª (mano de obra) | 0.350 | 0 |
| MOC002 | h | Peón especialista (mano de obra) | 0.350 | 0 |

## Recursos

**170832SIK** kg Micromortero de tres componentes, Sikaguard®-720 EpoCem® de Sika. Gris. A+B+C. Lote: 1134Kg
Sikaguard®-720 EpoCem® Micromortero de tres componentes a base de epoxi y cemento para sellado de superficies Descripción del producto: Sikaguard®-720 EpoCem® es un mortero tixotrópico de tres componentes, a base de cemento modificado con resina epoxi, de textura muy fi na para nivelación y acabado de superficies de hormigón, mortero o piedra Usos: . Como capa de nivelación sobre hormigón o mortero, en espesores de 0,5-3 mm, en superficies horizontales o verticales, en obras nuevas o de reparación, en ambientes químicos agresivos. . Como barrera temporal de humedad (TMB) (mín. 2 mm. de espesor de capa) bajo capas de resina epoxi, poliuretano y PMMA*, cuando el soporte tenga un alto contenido de humedad o se coloquen sobre hormigón fresco. . Como sellador de poros para el reperfilado y nivelación de superficies de hormigón visto con porosidades, cráteres, etc. . En industria alimenticia, como capa de reperfilado en paredes y medias cañas, antes de la aplicación de un revestimiento de resina epoxi.

**AL237SIK** h Máquina proyección por vía húmeda tipo Aliva®-237
El AL-237 es una máquina de proyección de hormigón compacta para vía seca, así como para aplicaciónes de mortero en vía húmeda de pequeño tamaño. La escasa altura de llenado de la tolva permite el manejo de materiales premezclados con poco esfuerzo. El FC integrado (cambiador de frecuencia), permite una velocidad variable del rotor, y con ello, la capacidad de transporte específica para cada aplicación. Con un rango de capacidad de transporte que va desde los 0,4 hasta los 4,0 m3/h, el AL-237 es recomendable para todo tipo de trabajo de proyección por vía seca.
