# Revestimiento con SikaRep® Cosmetic, aplicado a mano

- Propiedad del archivo: CONSTRUNARIO
- Formato: FIEBDC-3/2012
- Programa: Construnario Versión 3.51
- Fecha de los precios: 06/03/2024
- Divisa: EUR
- Código: sika-sau (12/03/2024)

**PUSIK-086** kg Revestimiento con SikaRep® Cosmetic, aplicado a mano
Reparación y revestimiento de hormigón en superficies cosméticas, con mortero de reparación de capa fina, monocomponente a base de cemento, áridos finos y mejorado con resinas sintéticas, tipo Sika®ep® cosmetic o similar, con marcado CE según UNE-EN 998-1, con una adherencia superior a 1,5 MPa y resistencia a compresión superior a 30 MPa, con un consumo aproximado de 1,9 kg/m2 y mm de espesor, aplicado mediante métodos manuales tradicionales, siguiendo las indicaciones de la Hoja Técnica del producto, incluyendo suministro de materiales, aplicación, medios auxiliares y eliminación de residuos a vertedero. Incluso preparación del soporte, limpieza a presión y aspiración de polvo, así como preparación de la mezcla con batidora eléctrica.

| Código | Ud | Descripción | Rendimiento | Precio |
|---|---|---|---|---|
| 168367SIK | kg | Mortero cosmético a base de cemento, áridos y resinas sintéticas, Sika® Rep Cosmetic de Sika. Gris claro (material) | 1.000 | 0 |
| MOC001 | h | Oficial 1ª (mano de obra) | 0.180 | 0 |
| MOC002 | h | Peón especialista (mano de obra) | 0.180 | 0 |

## Recursos

**168367SIK** kg Mortero cosmético a base de cemento, áridos y resinas sintéticas, Sika® Rep Cosmetic de Sika. Gris claro
Sika® Rep Cosmetic Mortero cosmético a base de cemento, áridos y resinas sintéticas Descripción del producto: Mortero para reparaciones superficiales cosméticas, monocomponente, a base de cemento, áridos finos y mejorado con resinas sintéticas, para aplicaciones en capa fina. Usos: Es adecuado para su aplicación sobre hormigón, mortero o piedra, en los siguientes casos: . Como mortero de reparación cosmético para el tratamiento defectos por: Desprendimiento de la lechada superficial durante el desencofrado. Porosidad, pequeñas irregularidades o finos nidos de grava. Rotura de aristas Pequeñas fisuras. . Como mortero de nivelación: Para elementos prefabricados. Para la realización de revocos. Para soportes irregulares antes de la colocación de piezas cerámicas. . Como mortero de montaje: Para la obturación de juntas pequeñas sin movimiento. Para el relleno de pequeños huecos que dejen tapones, anclajes o tirantes en el hormigón.
