# Adhesivo para pegado de refuerzo, Sikadur®-30 de Sika. Gris claro

- Propiedad del archivo: CONSTRUNARIO
- Formato: FIEBDC-3/2012
- Programa: Construnario Versión 3.51
- Fecha de los precios: 06/03/2024
- Divisa: EUR

**448215SIK** kg Adhesivo para pegado de refuerzo, Sikadur®-30 de Sika. Gris claro
Sikadur®-30 Adhesivo tixotrópico para pegado de elementos de refuerzo. Descripción del producto: Es un adhesivo estructural bicomponente, tixotrópico, compuesto por una combinación de resinas epoxi y cargas seleccionadas, diseñado para usos a temperaturas entre +8º C y +35º C. Usos: Solo puede ser utilizado por profesionales experimentados. Adhesivo para pegado de refuerzos estructurales, incluyendo: . Laminado Sika® CarboDur® a hormigón, ladrillo o madera (ver HDP de Sika® CarboDur®). . Chapas de acero a hormigón.
