# Adhesivo tixotrópico a base de resinas epoxi de dos componentes, Sikadur®-31 EF de Sika. Gris

- Propiedad del archivo: CONSTRUNARIO
- Formato: FIEBDC-3/2012
- Programa: Construnario Versión 3.51
- Fecha de los precios: 06/03/2024
- Divisa: EUR

**456392SIK** kg Adhesivo tixotrópico a base de resinas epoxi de dos componentes, Sikadur®-31 EF de Sika. Gris
Sikadur®-31 EF Adhesivo tixotrópico a base de resinas epoxi, de dos componentes Descripción del producto Sikadur® 31 EF es un adhesivo estructural y mortero de reparación de dos componentes a base de resinas epoxi y cargas especiales, es tixotrópico y tolera la humedad. Está diseñado para usar a temperaturas entre +10º y +30ºC Usos - como adhesivo estructural y mortero. - como mortero de reparación y adhesivo. - Como relleno de juntas y sellado de fi suras.
