# Pegado con adhesivo Sikadur®-41 EF

- Propiedad del archivo: CONSTRUNARIO
- Formato: FIEBDC-3/2012
- Programa: Construnario Versión 3.51
- Fecha de los precios: 06/03/2024
- Divisa: EUR
- Código: sika-sau (12/03/2024)

**PUSIK-089** m2 Pegado con adhesivo Sikadur®-41 EF
Reparación y pegado, mediante un mortero de reparación y parcheo de tres componentes, sin disolventes, a base de resinas epoxi y arena de cuarzo seleccionada, de clase R4 según UNE-EN 1504-3, tipo Sikadur®-41 EF o similar, con marcado CE según UNE EN 1504-3, con resistencia a tracción superior a 15 MPa (según ISO 527) y módulo elástico superior a 4 GPa (según ISO 527), con un consumo de 2 kg/m2 y mm, aplicado a mano mediante espátula, siguiendo las indicaciones de las Hojas Técnicas de los producto, incluyendo suministro de materiales, aplicación, medios auxiliares y eliminación de residuos a vertedero. Incluso la capa de imprimación previa al mortero con adhesivo Sikadur-31 EF o similar, así como preparación de la mezcla con batidora eléctrica.

| Código | Ud | Descripción | Rendimiento | Precio |
|---|---|---|---|---|
| 468385SIK | kg | Mortero tixotrópico, de tres componentes, a base de resinas epoxi y cargas, Sikadur®-41 EF de Sika. Gris (material) | 10.000 | 0 |
| 456392SIK | kg | Adhesivo tixotrópico a base de resinas epoxi de dos componentes, Sikadur®-31 EF de Sika. Gris (material) | 1.000 | 0 |
| MOC001 | h | Oficial 1ª (mano de obra) | 0.300 | 0 |
| MOC002 | h | Peón especialista (mano de obra) | 0.300 | 0 |

## Recursos

**468385SIK** kg Mortero tixotrópico, de tres componentes, a base de resinas epoxi y cargas, Sikadur®-41 EF de Sika. Gris
Sikadur®-41 EF Mortero de reparación epoxi tixotrópico de tres componentes. Clase R4 Descripción de producto Sikadur®-41 EF es un mortero de reparación y parcheo, tixotrópico, sin disolventes, de tres componentes, a base de resinas epoxi y arena de cuarzo seleccionada, diseñado para su utilización a temperaturas entre +10ºC y +30ºC. Cumple con los requerimientos de la clase R4 de la UNE-EN 1504-3. Usos Como mortero de reparación y pegado para: - elementos de hormigón - Piedra natural - Piezas cerámicas, fibrocemento - Morteros, ladrillos y obras de fábrica - Acero, hierro y aluminio, etc.

**456392SIK** kg Adhesivo tixotrópico a base de resinas epoxi de dos componentes, Sikadur®-31 EF de Sika. Gris
Sikadur®-31 EF Adhesivo tixotrópico a base de resinas epoxi, de dos componentes Descripción del producto Sikadur® 31 EF es un adhesivo estructural y mortero de reparación de dos componentes a base de resinas epoxi y cargas especiales, es tixotrópico y tolera la humedad. Está diseñado para usar a temperaturas entre +10º y +30ºC Usos - como adhesivo estructural y mortero. - como mortero de reparación y adhesivo. - Como relleno de juntas y sellado de fi suras.
