# Pegado de refuerzos con Sikadur®-30

- Propiedad del archivo: CONSTRUNARIO
- Formato: FIEBDC-3/2012
- Programa: Construnario Versión 3.51
- Fecha de los precios: 06/03/2024
- Divisa: EUR
- Código: sika-sau (12/03/2024)

**PUSIK-091** kg Pegado de refuerzos con Sikadur®-30
Pegado de refuerzos estructurales con adhesivo estructural bicomponente, tixotrópico, a base de resina epoxi, tipo Sikadur®-30 o similar, con marcado CE según UNE EN 1504 - 4 y UNE EN 1504-3, con resistencia a tracción superior a 20 MPa (según ISO 527-3) y adherencia sobre hormigón superior a 4 MPa (según EN-1542) aplicación y pegado para elementos como Sika CarboDur E, chapas metálicas u otros elementos con funcionalidad resistente, siguiendo las indicaciones de las Hojas Técnicas de los producto, incluyendo suministro de materiales, aplicación, medios auxiliares y eliminación de residuos a vertedero.

| Código | Ud | Descripción | Rendimiento | Precio |
|---|---|---|---|---|
| 448215SIK | kg | Adhesivo para pegado de refuerzo, Sikadur®-30 de Sika. Gris claro (material) | 1.000 | 0 |
| MGEN041 | h | Equipo chorro de arena (maquinaria) | 0.050 | 0 |
| MGEN053 | h | Equipo de aspiración de polvo (maquinaria) | 0.050 | 0 |
| MGEN036 | h | Equipo de inyección manual de resinas (maquinaria) | 0.300 | 0 |
| MOC001 | h | Oficial 1ª (mano de obra) | 0.300 | 0 |
| MOC002 | h | Peón especialista (mano de obra) | 0.300 | 0 |

## Recursos

**448215SIK** kg Adhesivo para pegado de refuerzo, Sikadur®-30 de Sika. Gris claro
Sikadur®-30 Adhesivo tixotrópico para pegado de elementos de refuerzo. Descripción del producto: Es un adhesivo estructural bicomponente, tixotrópico, compuesto por una combinación de resinas epoxi y cargas seleccionadas, diseñado para usos a temperaturas entre +8º C y +35º C. Usos: Solo puede ser utilizado por profesionales experimentados. Adhesivo para pegado de refuerzos estructurales, incluyendo: . Laminado Sika® CarboDur® a hormigón, ladrillo o madera (ver HDP de Sika® CarboDur®). . Chapas de acero a hormigón.
