# Adhesivo a base de resinas epoxi, de dos componentes, Sikadur®-32 Fix de Sika. Ambarino. Lote: 1Kg

- Propiedad del archivo: CONSTRUNARIO
- Formato: FIEBDC-3/2012
- Programa: Construnario Versión 3.51
- Fecha de los precios: 06/03/2024
- Divisa: EUR

**SIK_118691** kg Adhesivo a base de resinas epoxi, de dos componentes, Sikadur®-32 Fix de Sika. Ambarino. Lote: 1Kg
Sikadur®-32 Fix Adhesivo a base de resinas epoxi, de dos componentes Descripción del producto: Adhesivo de dos componentes, a base de resinas epoxi sin disolventes, reforzadas con polisulfuros, que aplicado sobre superficies de hormigón viejo proporciona una unión perfecta con hormigón fresco. Usos: . Unión de hormigones endurecidos con frescos y en juntas de hormigonado, proporcionando uniones con resistencias mecánicas superiores a las del propio hormigón. . Como capa de adherencia para todos los morteros de resinas epoxi sobre soportes lisos de hormigón o mortero.
