# Sellado de fisuras con Sikadur®-31 EF

- Propiedad del archivo: CONSTRUNARIO
- Formato: FIEBDC-3/2012
- Programa: Construnario Versión 3.51
- Fecha de los precios: 06/03/2024
- Divisa: EUR
- Código: sika-sau (12/03/2024)

**PUSIK-099** m Sellado de fisuras con Sikadur®-31 EF
Sellado de fisuras, mediante un adhesivo estructural y mortero de reparación de dos componentes a base de resina epoxi, tipo Sikadur®-31 EF o similar, con marcado CE según UNE EN 1504-4, con resistencia a tracción superior a 20 MPa (según ISO 527) y adherencia sobre hormigón superior a 3 MPa (según EN-1542), aplicado a mano mediante espátula, siguiendo las indicaciones de las Hojas Técnicas de los producto, incluyendo apertura y limpieza de la fisura, suministro de materiales, aplicación, medios auxiliares y eliminación de residuos a vertedero. Incluso preparación de la mezcla con batidora eléctrica.

| Código | Ud | Descripción | Rendimiento | Precio |
|---|---|---|---|---|
| 456392SIK | kg | Adhesivo tixotrópico a base de resinas epoxi de dos componentes, Sikadur®-31 EF de Sika. Gris (material) | 0.500 | 0 |
| MOC001 | h | Oficial 1ª (mano de obra) | 0.200 | 0 |
| MOC002 | h | Peón especialista (mano de obra) | 0.200 | 0 |

## Recursos

**456392SIK** kg Adhesivo tixotrópico a base de resinas epoxi de dos componentes, Sikadur®-31 EF de Sika. Gris
Sikadur®-31 EF Adhesivo tixotrópico a base de resinas epoxi, de dos componentes Descripción del producto Sikadur® 31 EF es un adhesivo estructural y mortero de reparación de dos componentes a base de resinas epoxi y cargas especiales, es tixotrópico y tolera la humedad. Está diseñado para usar a temperaturas entre +10º y +30ºC Usos - como adhesivo estructural y mortero. - como mortero de reparación y adhesivo. - Como relleno de juntas y sellado de fi suras.
