# Pegado con adhesivo Sikadur®-32 Fix

- Propiedad del archivo: CONSTRUNARIO
- Formato: FIEBDC-3/2012
- Programa: Construnario Versión 3.51
- Fecha de los precios: 06/03/2024
- Divisa: EUR
- Código: sika-sau (12/03/2024)

**PUSIK-100** m2 Pegado con adhesivo Sikadur®-32 Fix
Pegado y unión de hormigón o mortero fresco sobre soporte endurecido, mediante un adhesivo dos componentes a base de resina epoxi sin disolventes, reforzadas con polisulfuros para proporcionar una buena adherencia, tipo Sikadur®-32 Fix o similar, con marcado CE según UNE EN 1504-4, con resistencia a tracción superior a 3 MPa (según UNE-EN 12636 y EN 1504-4) y módulo elástico superior a 2,3 GPa (según EN-13412), con un consumo de 0,5 kg/m2 aplicado a mano mediante brocha, rodillo o espátula de goma, siguiendo las indicaciones de las Hojas Técnicas de los producto, incluyendo suministro de materiales, aplicación, medios auxiliares y eliminación de residuos a vertedero. Incluso preparación de la mezcla con batidora eléctrica.

| Código | Ud | Descripción | Rendimiento | Precio |
|---|---|---|---|---|
| SIK_118691 | kg | Adhesivo a base de resinas epoxi, de dos componentes, Sikadur®-32 Fix de Sika. Ambarino. Lote: 1Kg (material) | 0.500 | 0 |
| MOC001 | h | Oficial 1ª (mano de obra) | 0.100 | 0 |
| MOC002 | h | Peón especialista (mano de obra) | 0.100 | 0 |

## Recursos

**SIK_118691** kg Adhesivo a base de resinas epoxi, de dos componentes, Sikadur®-32 Fix de Sika. Ambarino. Lote: 1Kg
Sikadur®-32 Fix Adhesivo a base de resinas epoxi, de dos componentes Descripción del producto: Adhesivo de dos componentes, a base de resinas epoxi sin disolventes, reforzadas con polisulfuros, que aplicado sobre superficies de hormigón viejo proporciona una unión perfecta con hormigón fresco. Usos: . Unión de hormigones endurecidos con frescos y en juntas de hormigonado, proporcionando uniones con resistencias mecánicas superiores a las del propio hormigón. . Como capa de adherencia para todos los morteros de resinas epoxi sobre soportes lisos de hormigón o mortero.
