# Pegado con adhesivo Sikadur®-32 EF

- Propiedad del archivo: CONSTRUNARIO
- Formato: FIEBDC-3/2012
- Programa: Construnario Versión 3.51
- Fecha de los precios: 06/03/2024
- Divisa: EUR
- Código: sika-sau (12/03/2024)

**PUSIK-101** m2 Pegado con adhesivo Sikadur®-32 EF
Pegado y unión de hormigón o mortero fresco sobre soporte endurecido, mediante un adhesivo estructural de dos componentes a base de resina epoxi, tolerable a la humedad, tipo Sikadur®-32 EF o similar, con marcado CE según UNE EN 1504-4, con resistencia a tracción superior a 30 MPa (según ISO 527) y módulo elástico superior a 3,5 GPa (según ISO 527), con un consumo de 1,3 kg/m2, aplicado a mano mediante brocha, rodillo o espátula de goma, siguiendo las indicaciones de las Hojas Técnicas de los producto, incluyendo suministro de materiales, aplicación, medios auxiliares y eliminación de residuos a vertedero. Incluso preparación de la mezcla con batidora eléctrica.

| Código | Ud | Descripción | Rendimiento | Precio |
|---|---|---|---|---|
| 545555SIK | kg | Adhesivo a base de resinas epoxi, de dos componentes, Sikadur®-32 EF de Sika. Gris (material) | 1.300 | 0 |
| MOC001 | h | Oficial 1ª (mano de obra) | 0.100 | 0 |
| MOC002 | h | Peón especialista (mano de obra) | 0.300 | 0 |

## Recursos

**545555SIK** kg Adhesivo a base de resinas epoxi, de dos componentes, Sikadur®-32 EF de Sika. Gris
Sikadur®-32 EF Adhesivo estructural a base de resinas epoxi, de dos componentes Descripción del producto Adhesivo estructural de dos componentes, tolerante a la humedad, a base de una combinación de resinas epoxi y cargas especiales, diseñado para usar a temperaturas entre + 10ºC y + 30ºC Usos Como adhesivo estructural para: - Elementos de hormigón (incluida la unión entre hormigón fresco y endurecido). - Piedra natural. - Cerámica, fibrocemento. - Mortero, ladrillos, mampostería. - Acero, hierro, aluminio, etc.
