# Relleno y anclaje de elementos con SikaGrout®-213, mediante vertido

- Propiedad del archivo: CONSTRUNARIO
- Formato: FIEBDC-3/2012
- Programa: Construnario Versión 3.51
- Fecha de los precios: 06/03/2024
- Divisa: EUR
- Código: sika-sau (12/03/2024)

**PUSIK-103** kg Relleno y anclaje de elementos con SikaGrout®-213, mediante vertido
Relleno bajo placas, de grietas o anclaje de elementos, con un mortero de altas resistencias mecánicas, monocomponente a base de cemento, fluido, de retracción compensada y ligeramente expansivo, tipo SikaGrout®-213 o similar, con marcado CE según UNE-EN 1504-6, con una resistencia a compresión superior a 55 MPa, una granulometría de entre 0 y 3 mm, un consumo aproximado de 2,3 kg/m2 y mm de espesor, aplicado mediante vertido directo, con un espesor de entre 10 y 30 mm de capa, siguiendo las indicaciones de la Hoja Técnica del producto, incluyendo suministro de materiales, aplicación, medios auxiliares y eliminación de residuos a vertedero. Incluso preparación de la mezcla con batidora eléctrica.

| Código | Ud | Descripción | Rendimiento | Precio |
|---|---|---|---|---|
| 432731SIK | kg | Mortero monocomponente, fluido y ligeramente expansivo, a base de cemento, SikaGrout®-213 de Sika. Gris (material) | 1.000 | 0 |
| MOC001 | h | Oficial 1ª (mano de obra) | 0.010 | 0 |
| MOC002 | h | Peón especialista (mano de obra) | 0.010 | 0 |

## Recursos

**432731SIK** kg Mortero monocomponente, fluido y ligeramente expansivo, a base de cemento, SikaGrout®-213 de Sika. Gris
SikaGrout®-213 Mortero monocomponente, fluido de retracción compensada y ligeramente expansivo, a base de cemento Descripción del Producto SikaGroutR-213 es un mortero monocomponente, a base de cemento, que se suministra listo para su empleo, con la simple adición de agua. Usos . Relleno por vertido bajo placas de apoyo y reparto. . Bancadas de máquinas. . Apoyos de puentes y grúas. . Anclajes de elementos metálicos (armaduras, pernos, etc.), postes metálicos y de hormigón, columnas en construcciones prefabricadas, etc. . Rellenos de grietas y oquedades confinadas en el interior de masas de hormigón. . No debe emplearse para nivelación de superficies libres y no confinadas.
