# Mortero monocomponente, fluido y ligeramente expansivo, a base de cemento, SikaGrout®-213 de Sika. Gris

- Propiedad del archivo: CONSTRUNARIO
- Formato: FIEBDC-3/2012
- Programa: Construnario Versión 3.51
- Fecha de los precios: 06/03/2024
- Divisa: EUR

**432731SIK** kg Mortero monocomponente, fluido y ligeramente expansivo, a base de cemento, SikaGrout®-213 de Sika. Gris
SikaGrout®-213 Mortero monocomponente, fluido de retracción compensada y ligeramente expansivo, a base de cemento Descripción del Producto SikaGroutR-213 es un mortero monocomponente, a base de cemento, que se suministra listo para su empleo, con la simple adición de agua. Usos . Relleno por vertido bajo placas de apoyo y reparto. . Bancadas de máquinas. . Apoyos de puentes y grúas. . Anclajes de elementos metálicos (armaduras, pernos, etc.), postes metálicos y de hormigón, columnas en construcciones prefabricadas, etc. . Rellenos de grietas y oquedades confinadas en el interior de masas de hormigón. . No debe emplearse para nivelación de superficies libres y no confinadas.
