# Mortero monocomponente, fluido de retracción compensada, a base de cemento, Sika® Grout-218 de Sika. Gris

- Propiedad del archivo: CONSTRUNARIO
- Formato: FIEBDC-3/2012
- Programa: Construnario Versión 3.51
- Fecha de los precios: 06/03/2024
- Divisa: EUR

**92335SIK** kg Mortero monocomponente, fluido de retracción compensada, a base de cemento, Sika® Grout-218 de Sika. Gris
Sika® Grout-218 Mortero monocomponente, fluido de retracción compensada, a base de cemento Descripción del producto: Mortero monocomponente, a base de cemento, que se suministra listo para su empleo, con la simple adición de agua, para capas gruesas. Usos: . Bancadas de máquinas. . Relleno por vertido bajo placas de apoyo y reparto. . Apoyos de puentes y grúas. . Anclajes de elementos metálicos (armaduras, pernos, etc.), postes metálicos y de hormigón, columnas en construcciónes prefabricadas, etc. . Rellenos de grietas y oquedades confinadas en el interior de masas de hormigón. Es adecuado para espesores entre 3 cm y 8 cm. Para espesores menores utilizar Sika® Grout.
