# Relleno y anclaje de elementos con SikaGrout®-340, aplicado por bombeo

- Propiedad del archivo: CONSTRUNARIO
- Formato: FIEBDC-3/2012
- Programa: Construnario Versión 3.51
- Fecha de los precios: 06/03/2024
- Divisa: EUR
- Código: sika-sau (12/03/2024)

**PUSIK-108** kg Relleno y anclaje de elementos con SikaGrout®-340, aplicado por bombeo
Relleno bajo placas, de grietas, reparación estructural o anclaje de elementos, con un mortero R4 según la UNE1504, de altas resistencias mecánicas (95 Mpa) y 50 Mpa a las 24 h, monocomponente a base de cemento, fluido, de retracción compensada, que contiene materiales desecho reduciendo su huella de carbono, tipo SikaGrout®-340 o similar, con marcado CE según UNE-EN 1504-6, aplicado mediante equipos de bombeo, con un espesor de hasta 300 mm de capa, siguiendo las indicaciones de la Hoja Técnica del producto, incluyendo suministro de materiales, aplicación, medios auxiliares y eliminación de residuos a vertedero. Incluso preparación de la mezcla con batidora eléctrica y su posterior curado.

| Código | Ud | Descripción | Rendimiento | Precio |
|---|---|---|---|---|
| 582465SIK | kg | Grout cementoso de altas prestaciones, SikaGrout®-340 de Sika. Gris (material) | 1.000 | 0 |
| MGEN010 | h | Proyector de mortero (maquinaria) | 0.010 | 0 |
| MOC001 | h | Oficial 1ª (mano de obra) | 0.010 | 0 |
| MOC002 | h | Peón especialista (mano de obra) | 0.010 | 0 |

## Recursos

**582465SIK** kg Grout cementoso de altas prestaciones, SikaGrout®-340 de Sika. Gris
SikaGrout®-340 Grout cementoso de altas prestaciones. Descripción del producto: Es un grout cementoso de altas prestaciones, mono-componente, preparado para mezclar con la adición de agua, de retracción compensada, de alto rendimiento, autonivelante y bombeable. Adecuado para bases de máquinas, juntas horizontales, rellenos de huecos y anclajes. Espesores: 10 - 300 mm. Usos: . Equipamiento pesado / bases de máquinas . Base de placas . Juntas de apoyo en perfiles de hormigón prefabricado . Relleno de huecos, cavidades, desniveles y recovecos . Sellado alrededor de penetraciones . Fijaciones de postes . Adecuado para la instalación de armaduras con productos de anclaje, de acuerdo a la norma EN 1504-6. . Apto para reparaciones estructurales y no estructurales de hormigón en edificación e ingeniería civil de acuerdo a la norma EN 1504-3
