# Relleno de juntas de pavimentos mediante el mortero Sika FastFix®-135 Color L

- Propiedad del archivo: CONSTRUNARIO
- Formato: FIEBDC-3/2012
- Programa: Construnario Versión 3.51
- Fecha de los precios: 06/03/2024
- Divisa: EUR
- Código: sika-sau (12/03/2024)

**PUSIK-613** kg Relleno de juntas de pavimentos mediante el mortero Sika FastFix®-135 Color L
Relleno de juntas de pavimentos exteriores o interiores mediante el mortero cementoso de alto rendimiento Sika FastFix®-135 Color L o similar, monocomponente, fluido, adecuado para cargas de tráfico altas y bajas. Con un tamaño máximo de árido de 2 mm, con una resistencia a compresión a las 24 h de 25 MPa y de 75 MPa a los 28 d, con una adherencia al soporte mayor a 3,5 MPa, en consistencia fluida, listo para abrir al tráfico peatonal a las 24 h y al tráfico de vehículos a las 48 h, siguiendo las indicaciones de la Hoja Técnica del producto, incluyendo suministro de materiales, aplicación, medios auxiliares y eliminación de residuos a vertedero. Incluso preparación de la mezcla con batidora eléctrica y su posterior curado.

| Código | Ud | Descripción | Rendimiento | Precio |
|---|---|---|---|---|
| SIK_704974 | kg | Mortero de rejuntado por colada en obras de pavimentación urbana, Sika Fastfix-135 Color D de Sika. Gris (material) | 1.000 | 0 |
| MOC001 | h | Oficial 1ª (mano de obra) | 0.010 | 0 |
| MOC002 | h | Peón especialista (mano de obra) | 0.010 | 0 |

## Recursos

**SIK_704974** kg Mortero de rejuntado por colada en obras de pavimentación urbana, Sika Fastfix-135 Color D de Sika. Gris
Sika FastFix®-135 Color L Mortero cementoso de alto rendimiento para juntas de pavimentos de colores vivos. Descripción del producto Es un mortero cementoso de alto rendimiento, monocomponente, fluido, para juntas de pavimentos y losas, para cargas de tráfico bajas y altas. Usos Para aplicaciones de rejuntado de adoquines, bloques, piedra y losas de pavimentación en zonas delimitadas con tráfico y sin tráfico, incluyendo: . Tranvías . Aparcamientos . Calles peatonales . Calles con tráfico de vehículos . Carriles . Jardines . Calzadas . Caminos peatonales El producto es apto para uso interior y exterior Características . Fácil de mezclar, aplicar y limpiar . Mínima fisuración debido a la expansión controlada . Buena adherencia al hormigón y a los pavimentos . Varios colores disponibles . Rápida reapertura al tráfico . Resistencia al hielo-deshielo . Buenas propiedades mecánicas . Alta resistencia final . Sin segregación . Buena resistencia a los aceites de hidrocarburos . Buena resistencia a la carga de tráfico elevado y a la limpieza mecánica . Consistencia fluida . Puede ser bombeado o vertido . Resistencia al crecimiento de malas hierbas en las juntas
