# Mortero de rejuntado por colada en obras de pavimentación urbana, Sika Fastfix-135 Color D de Sika. Gris

- Propiedad del archivo: CONSTRUNARIO
- Formato: FIEBDC-3/2012
- Programa: Construnario Versión 3.51
- Fecha de los precios: 06/03/2024
- Divisa: EUR

**SIK_704974** kg Mortero de rejuntado por colada en obras de pavimentación urbana, Sika Fastfix-135 Color D de Sika. Gris
Sika FastFix®-135 Color L Mortero cementoso de alto rendimiento para juntas de pavimentos de colores vivos. Descripción del producto Es un mortero cementoso de alto rendimiento, monocomponente, fluido, para juntas de pavimentos y losas, para cargas de tráfico bajas y altas. Usos Para aplicaciones de rejuntado de adoquines, bloques, piedra y losas de pavimentación en zonas delimitadas con tráfico y sin tráfico, incluyendo: . Tranvías . Aparcamientos . Calles peatonales . Calles con tráfico de vehículos . Carriles . Jardines . Calzadas . Caminos peatonales El producto es apto para uso interior y exterior Características . Fácil de mezclar, aplicar y limpiar . Mínima fisuración debido a la expansión controlada . Buena adherencia al hormigón y a los pavimentos . Varios colores disponibles . Rápida reapertura al tráfico . Resistencia al hielo-deshielo . Buenas propiedades mecánicas . Alta resistencia final . Sin segregación . Buena resistencia a los aceites de hidrocarburos . Buena resistencia a la carga de tráfico elevado y a la limpieza mecánica . Consistencia fluida . Puede ser bombeado o vertido . Resistencia al crecimiento de malas hierbas en las juntas
