# Mortero hidráulico monocomponente de retracción compensada, Sika® FastFix®-136 Road de Sika. Negro

- Propiedad del archivo: CONSTRUNARIO
- Formato: FIEBDC-3/2012
- Programa: Construnario Versión 3.51
- Fecha de los precios: 06/03/2024
- Divisa: EUR

**667217SIK** kg Mortero hidráulico monocomponente de retracción compensada, Sika® FastFix®-136 Road de Sika. Negro
Sika® FastFix®-136 Road Micro-hormigón de fraguado rápido para la reparación y el mantenimiento de áreas urbanas y zonas de paso de vehículos. Descripción del producto Mortero hidráulico monocomponente de retracción compensada y color negro, formulado a base de cementos especiales, áridos seleccionados y aditivos. . Fraguado rápido . Rápida puesta en servicio . Color negro, similar al asfalto . Alta resistencia mecánica Usos . Anclaje y sellado de tapas y aros de registro, tapas y marcos arqueta, rejas y marcos imbornal, tapas eléctricas y de telecomunicaciones y pozos de inspección. . Anclaje y sellado de paneles de señalización y mobiliario urbano. . Realización / reparación de rampas de acceso de vehículos. . Reparaciones y parcheo de zonas de tráfico. . Consultar con el Departamento Técnico cualquier aplicación diferente a las especificadas. Características . Fraguado y endurecimiento muy rápido. . Rápida puesta en servicio y apertura al tráfico (2 h a 20 ºC). . Color negro, similar al pavimento asfáltico. . Excelentes resistencias mecánicas iniciales y finales. . Reología regulable de consistencia plástica a fluida. . Fácil aplicación. . Exento de cloruros y partículas metálicas. . Excepcional trabajabilidad. . Excelente adherencia. . Resistente a la fisuración, expuesto a ciclos hielo-deshielo en presencia de solución salina.
