# Relleno y anclaje de elementos con SikaGrout®-310 Ultra Fast, mediante vertido

- Propiedad del archivo: CONSTRUNARIO
- Formato: FIEBDC-3/2012
- Programa: Construnario Versión 3.51
- Fecha de los precios: 06/03/2024
- Divisa: EUR
- Código: sika-sau (12/03/2024)

**PUSIK-615** kg Relleno y anclaje de elementos con SikaGrout®-310 Ultra Fast, mediante vertido
Relleno bajo placas, de grietas o anclaje de elementos, con un mortero de altas resistencias mecánicas, para una muy rápida puesta en servicio, monocomponente a base de cemento, fluido, de retracción compensada y ligeramente expansivo, tipo SikaGrout®-310 Ultra Fast o similar, con marcado CE según UNE-EN 1504-6, con excelentes resistencias mecánicas a edades tempranas (30 minutos), una resistencia a compresión superior a 75 MPa a los 28 d, una granulometría de entre 0 y 4 mm, un consumo aproximado de 2,3 kg/m2 y mm de espesor, aplicado mediante vertido directo, con un espesor de hasta 100 mm de capa, siguiendo las indicaciones de la Hoja Técnica del producto, incluyendo suministro de materiales, aplicación, medios auxiliares y eliminación de residuos a vertedero. Incluso preparación de la mezcla con batidora eléctrica.

| Código | Ud | Descripción | Rendimiento | Precio |
|---|---|---|---|---|
| 666499SIK | kg | Grout cementoso rápido para rellenos y anclajes, SikaGrout®-310 Ultra Fast de Sika (material) | 1.000 | 0 |
| MOC001 | h | Oficial 1ª (mano de obra) | 0.010 | 0 |
| MOC002 | h | Peón especialista (mano de obra) | 0.010 | 0 |

## Recursos

**666499SIK** kg Grout cementoso rápido para rellenos y anclajes, SikaGrout®-310 Ultra Fast de Sika
SikaGrout®-310 Ultra Fast Grout cementoso rápido para rellenos y anclajes. Descripción del producto Mortero hidráulico, monocomponente, rápido, fluido, de retracción compensada y ligeramente expansivo. . Grout cementoso monocomponente fluido. . Muy rápida puesta en servicio. . Excelentes resistencias mecánicas a edades tempranas (30 minutos). . Autonivelante. Perfecta capacidad de relleno. . Conforme a la EN 1504-6 (anclajes). Usos Refuerzo estructural del hormigón (Principio 4 de la norma EN 1504-9). Anclaje de armaduras de acero. . Uso en interior y exterior por vertido. Aplicación horizontal. . Anclaje y montaje rápido de estructuras prefabricadas de hormigón (pilares, etc.) a la cimentación. . Fijación, vertido y relleno rápido entre elementos de hormigón y estructuras metálicas. . Anclajes y rellenos rápidos en general: de barras de acero, placas de apoyo y reparto, postes, pernos, mobiliario urbano (bolardos, vallas, bancos, etc.). . Ideal para la reconstrucción de mesetas, y nivelación rápida en operaciones de sustitución de elementos estructurales, como, por ejemplo, puntos de sujeción de placas en vías. . Relleno de bancadas de maquinaria, sustitución de apoyos en obra civil con una rápida puesta en servicio Características . Altas resistencias mecánicas iniciales y finales. . Rápida puesta en servicio. . Endurecimiento muy rápido. . Alta fluidez, que permite al mortero ser vertido por colada, sin segregación. . Autonivelante y de excelente capacidad de relleno, gracias a su elevada fluidez. . Ligeramente expansivo, asegurando el relleno y la transferencia uniforme de cargas. . Retracción compensada. . Excelente adherencia sobre el hormigón, mortero y acero. . Exento de cloruros y de partículas metálicas. . Alta compacidad. . Resistente a aceites y grasas. . Monocomponente. Simple mezclado con agua y puesta en obra.
