# Grout cementoso rápido para rellenos y anclajes, SikaGrout®-310 Ultra Fast de Sika

- Propiedad del archivo: CONSTRUNARIO
- Formato: FIEBDC-3/2012
- Programa: Construnario Versión 3.51
- Fecha de los precios: 06/03/2024
- Divisa: EUR

**666499SIK** kg Grout cementoso rápido para rellenos y anclajes, SikaGrout®-310 Ultra Fast de Sika
SikaGrout®-310 Ultra Fast Grout cementoso rápido para rellenos y anclajes. Descripción del producto Mortero hidráulico, monocomponente, rápido, fluido, de retracción compensada y ligeramente expansivo. . Grout cementoso monocomponente fluido. . Muy rápida puesta en servicio. . Excelentes resistencias mecánicas a edades tempranas (30 minutos). . Autonivelante. Perfecta capacidad de relleno. . Conforme a la EN 1504-6 (anclajes). Usos Refuerzo estructural del hormigón (Principio 4 de la norma EN 1504-9). Anclaje de armaduras de acero. . Uso en interior y exterior por vertido. Aplicación horizontal. . Anclaje y montaje rápido de estructuras prefabricadas de hormigón (pilares, etc.) a la cimentación. . Fijación, vertido y relleno rápido entre elementos de hormigón y estructuras metálicas. . Anclajes y rellenos rápidos en general: de barras de acero, placas de apoyo y reparto, postes, pernos, mobiliario urbano (bolardos, vallas, bancos, etc.). . Ideal para la reconstrucción de mesetas, y nivelación rápida en operaciones de sustitución de elementos estructurales, como, por ejemplo, puntos de sujeción de placas en vías. . Relleno de bancadas de maquinaria, sustitución de apoyos en obra civil con una rápida puesta en servicio Características . Altas resistencias mecánicas iniciales y finales. . Rápida puesta en servicio. . Endurecimiento muy rápido. . Alta fluidez, que permite al mortero ser vertido por colada, sin segregación. . Autonivelante y de excelente capacidad de relleno, gracias a su elevada fluidez. . Ligeramente expansivo, asegurando el relleno y la transferencia uniforme de cargas. . Retracción compensada. . Excelente adherencia sobre el hormigón, mortero y acero. . Exento de cloruros y de partículas metálicas. . Alta compacidad. . Resistente a aceites y grasas. . Monocomponente. Simple mezclado con agua y puesta en obra.
