# Grout cementoso rápido para rellenos y anclajes, SikaGrout®-315 Fast de Sika

- Propiedad del archivo: CONSTRUNARIO
- Formato: FIEBDC-3/2012
- Programa: Construnario Versión 3.51
- Fecha de los precios: 06/03/2024
- Divisa: EUR

**666520SIK** kg Grout cementoso rápido para rellenos y anclajes, SikaGrout®-315 Fast de Sika
SikaGrout®-315 Fast Grout cementoso rápido para rellenos y anclajes. Descripción del producto Mortero hidráulico, monocomponente, rápido, fluido, de retracción compensada y ligeramente expansivo. Usos . Relleno de cavidades, huecos y rebajes . Fijación de mobiliario urbano (bolardos, vallas, bancos, etc.) . Relleno de pequeñas cimentaciones de máquinas que requieren una rápida puesta en servicio . Fijación y relleno rápido entre elementos de hormigón y estructuras metálicas . Operaciones de nivelación rápida para soportes estructurales de edificios o de ingeniería civil nuevos o de sustitución Tenga en cuenta: . El producto es apto para uso interior y exterior . El producto no es apto para el bombeo Características . Rápido desarrollo de resistencias tempranas (> 25 MPa después de 2 horas a +20 ºC). . Buena fluidez en orientación vertical y horizontal . Espesor de 12-150 mm . Autonivelante . Buena adherencia al hormigón y al acero . Retracción compensada (tanto en la fase plástica como en la de endurecimiento) . Sin segregación ni sangrado . Libre de cloruros y partículas metálicas . Listo para usar, sólo hay que añadir agua . Fácil de mezclar
