# Sikadur®-42 SP

- Propiedad del archivo: CONSTRUNARIO
- Formato: FIEBDC-3/2012
- Programa: Construnario Versión 3.51
- Fecha de los precios: 06/03/2024
- Divisa: EUR
- Código: sika-sau (12/03/2024)

**PUSIK-109** dm3 Sikadur®-42 SP
Vertido de mortero autonivelante de elevada fluidez y altas resistencias mecánicas, sin retracción, a base de resinas epoxi, para el anclaje de armaduras en el hormigón, fijación y anclaje de pernos en superficies horizontales, o rellenos de grietas y oquedades o bien bajo placas de apoyo tipo Sikadur®-42 SP, con módulo de elasticidad de 19 GPa (según ISO 527), aplicado por medios manuales de vertido, en capas no superiores a 5cm. Incluso preparación de la mezcla por medio de una batidora eléctrica.

| Código | Ud | Descripción | Rendimiento | Precio |
|---|---|---|---|---|
| 416436SIK | kg | Mortero autonivelante, a base de resinas epoxi, de tres componentes, Sikadur® 42 Anclajes de Sika. Gris (material) | 2.000 | 0 |
| MOC001 | h | Oficial 1ª (mano de obra) | 0.300 | 0 |
| MOC002 | h | Peón especialista (mano de obra) | 0.300 | 0 |

## Recursos

**416436SIK** kg Mortero autonivelante, a base de resinas epoxi, de tres componentes, Sikadur® 42 Anclajes de Sika. Gris
Sikadur® 42 Anclajes Mortero autonivelante, a base de resinas epoxi, de tres componentes Descripción del producto: Sikadur 42 Anclajes es un mortero de altas resistencias mecánicas, de tres componentes, a base de resinas epoxi sin disolventes y cargas de granulometría especial, para colocar por vertido, dada su fluidez y fácilidad de colocación. Usos: Es un material de altas resistencias mecánicas y sin retracción. Es idóneo para: . Fijación de pernos y anclajes en superficies horizontales. . Anclajes de armaduras en el hormigón en superficies horizontales (taladro vertical). . Relleno bajo placas de apoyo en puentes o bancadas de máquinas. . Relleno de grandes grietas y oquedades en el hormigón labios de juntas.
