# Mortero autonivelante, a base de resinas epoxi, de tres componentes, Sikadur® 42 Anclajes de Sika. Gris

- Propiedad del archivo: CONSTRUNARIO
- Formato: FIEBDC-3/2012
- Programa: Construnario Versión 3.51
- Fecha de los precios: 06/03/2024
- Divisa: EUR

**416436SIK** kg Mortero autonivelante, a base de resinas epoxi, de tres componentes, Sikadur® 42 Anclajes de Sika. Gris
Sikadur® 42 Anclajes Mortero autonivelante, a base de resinas epoxi, de tres componentes Descripción del producto: Sikadur 42 Anclajes es un mortero de altas resistencias mecánicas, de tres componentes, a base de resinas epoxi sin disolventes y cargas de granulometría especial, para colocar por vertido, dada su fluidez y fácilidad de colocación. Usos: Es un material de altas resistencias mecánicas y sin retracción. Es idóneo para: . Fijación de pernos y anclajes en superficies horizontales. . Anclajes de armaduras en el hormigón en superficies horizontales (taladro vertical). . Relleno bajo placas de apoyo en puentes o bancadas de máquinas. . Relleno de grandes grietas y oquedades en el hormigón labios de juntas.
