# Resina de poliéster de curado rápido p/anclajes químicos (300 cm3), Sika® AnchorFix®-1 de Sika. Gris claro

- Propiedad del archivo: CONSTRUNARIO
- Formato: FIEBDC-3/2012
- Programa: Construnario Versión 3.51
- Fecha de los precios: 06/03/2024
- Divisa: EUR

**497977SIK** u Resina de poliéster de curado rápido p/anclajes químicos (300 cm3), Sika® AnchorFix®-1 de Sika. Gris claro
Sika® AnchorFix®-1 Adhesivo de curado rápido para anclajes Descripción del producto Adhesivo para anclajes de dos componentes a base de resina de poliéster en éster de metacrilato libre de estireno y disolventes Usos Como adhesivo de curado rápido para todo tipo de: . Redondos de acero corrugado. . Varillas roscadas . Pernos y sistemas de sujeción especiales. . Hormigón . Fábrica de ladrillo maciza o hueca Antes de la aplicación se deberá verificar mediante una prueba el comportamiento de adherencia, u otros problemas con el soporte como las manchas o la decoloración. Esto es debido a la diferencia de resistencia, composición y porosidad en soportes como: . Piedra natural . Roca sólida
