# Sika AnchorFix® -2+

- Propiedad del archivo: CONSTRUNARIO
- Formato: FIEBDC-3/2012
- Programa: Construnario Versión 3.51
- Fecha de los precios: 06/03/2024
- Divisa: EUR
- Código: sika-sau (12/03/2024)

**PUSIK-111** dm3 Sika AnchorFix® -2+
Adhesivo para anclajes, de dos componentes, a base de resina de epoxi-acrilato, con espesor de capa máximo de 5 mm, resistencia a compresión de 70 MPa y modulo elástico a tracción de 3800 N/mm2 y 7000 N/mm2 a compresión (según ASTM D695), tipo Sika AnchorFix®-2 + (según ETAG 001-5), resistente al fuego según ISO 834 (EN 1366-1) y certificación LEED, aplicado manualmente mediante cartucho y pistola. Incluso limpieza del taladro y de las varillas mediante cepillos y bombas de soplado, la inyección del adhesivo en el mismo y la inserción del anclaje deseado.

| Código | Ud | Descripción | Rendimiento | Precio |
|---|---|---|---|---|
| 662750SIK | u | Resina epoxi-acrilato para anclajes químicos (550 cm3), Sika AnchorFix®-2+ de Sika. Gris. Cartucho: 550 cm3 (material) | 3.330 | 0 |
| MGEN036 | h | Equipo de inyección manual de resinas (maquinaria) | 0.250 | 0 |
| MOC001 | h | Oficial 1ª (mano de obra) | 0.250 | 0 |
| MOC002 | h | Peón especialista (mano de obra) | 0.250 | 0 |

## Recursos

**662750SIK** u Resina epoxi-acrilato para anclajes químicos (550 cm3), Sika AnchorFix®-2+ de Sika. Gris. Cartucho: 550 cm3
Sika AnchorFix®-2+ Adhesivo de anclajes para cargas medias – altas DESCRIPCION DEL PRODUCTO Adhesivo para anclajes, de dos componentes, a base de resina de epoxi-acrilato, libre de estireno y disolventes USOS Sika AnchorFix®-2+ sólo puede ser utilizado por profesionales experimentados. Como adhesivo de curado rápido para todo tipo de: - Redondos de Acero corrugado - Varillas roscadas - Pernos y sistemas de sujeción especiales - hormigón (fisurado y No fisurado) - fábrica de ladrillo maciza - Acero Antes de la aplicación se deberá verificar mediante una prueba previa el comportamiento en cuanto a adherencia, así como eventuales problemas relacionados con el soporte como podrían ser la aparición de manchas o la decoloración. Esto es debido a la diferencia de resistencia, composición y porosidad en soportes como por ejemplo: - Piedra natural - Roca sólida
