# Tejido a base de fibra de carbono para refuerzo estructural, SikaWrap®-300 C NW de Sika. Negro

- Propiedad del archivo: CONSTRUNARIO
- Formato: FIEBDC-3/2012
- Programa: Construnario Versión 3.51
- Fecha de los precios: 06/03/2024
- Divisa: EUR

**413958SIK** m Tejido a base de fibra de carbono para refuerzo estructural, SikaWrap®-300 C NW de Sika. Negro
SikaWrap®-300 C NW Tejido a base de fibra de carbono, diseñado para aplicaciones de refuerzo estructural como parte del sistema de refuerzo Sika®. Descripción del producto SikaWrap®-300 C NW es un tejido unidireccional a base de fibra de carbono con resistencias medias, diseñado para su aplicación tanto en seco como en húmedo. Usos Refuerzo estructural de elementos o estructuras de hormigón armado, mampostería, fábrica de ladrillo y elementos o estructuras de madera, para incrementar su capacidad portante a flexión y cortante para: - Mejora del comportamiento de muros de fábrica de ladrillo frente al seísmo. - Reposición de barras de armadura. - Incremento de la resistencia y ductilidad de pilares. - Incremento de la capacidad de carga de los elementos estructurales. - Cambios de usos de la estructura. - Defectos constructivos del diseño estructural. - movimiento sísmico. - Mejora de la capacidad de servicio. - Mejora estructural por adaptación a normativas actuales.
