# Refuerzo de pilares con tejido de fibra de carbono SikaWrap®-300 C

- Propiedad del archivo: CONSTRUNARIO
- Formato: FIEBDC-3/2012
- Programa: Construnario Versión 3.51
- Fecha de los precios: 06/03/2024
- Divisa: EUR
- Código: sika-sau (12/03/2024)

**PUSIK-120** m Refuerzo de pilares con tejido de fibra de carbono SikaWrap®-300 C
Refuerzo de pilares mediante colocación de hoja de fibra de carbono unidireccional, de 300 mm de ancho y 0,171 mm de espesor (309 g/m2), de módulo elástico medio 242 GPa y resistencia a tracción media 3800 MPa, SikaWrap®-300 C o similar; con imprimación epoxi y capa de resina epoxi de impregnación/laminación tipo Sikadur 330 o similar con módulo elástico >3800 N/mm2 y resistencia a tracción de 30 N/mm2 y Marcado CE según UNE EN 1504 Parte 4; todo ello aplicado según indicaciones de las Hojas Técnicas de los productos, incluyendo suministro de materiales, aplicación y eliminación de residuos a vertedero.

| Código | Ud | Descripción | Rendimiento | Precio |
|---|---|---|---|---|
| 413958SIK | m | Tejido a base de fibra de carbono para refuerzo estructural, SikaWrap®-300 C NW de Sika. Negro (material) | 1.000 | 0 |
| SIK_671576 | kg | Impregnación a base de resina epoxi bicomponente, Sikadur®-330 de Sika. Gris (material) | 0.360 | 0 |
| MOC001 | h | Oficial 1ª (mano de obra) | 0.250 | 0 |
| MOC002 | h | Peón especialista (mano de obra) | 0.250 | 0 |

## Recursos

**413958SIK** m Tejido a base de fibra de carbono para refuerzo estructural, SikaWrap®-300 C NW de Sika. Negro
SikaWrap®-300 C NW Tejido a base de fibra de carbono, diseñado para aplicaciones de refuerzo estructural como parte del sistema de refuerzo Sika®. Descripción del producto SikaWrap®-300 C NW es un tejido unidireccional a base de fibra de carbono con resistencias medias, diseñado para su aplicación tanto en seco como en húmedo. Usos Refuerzo estructural de elementos o estructuras de hormigón armado, mampostería, fábrica de ladrillo y elementos o estructuras de madera, para incrementar su capacidad portante a flexión y cortante para: - Mejora del comportamiento de muros de fábrica de ladrillo frente al seísmo. - Reposición de barras de armadura. - Incremento de la resistencia y ductilidad de pilares. - Incremento de la capacidad de carga de los elementos estructurales. - Cambios de usos de la estructura. - Defectos constructivos del diseño estructural. - movimiento sísmico. - Mejora de la capacidad de servicio. - Mejora estructural por adaptación a normativas actuales.

**SIK_671576** kg Impregnación a base de resina epoxi bicomponente, Sikadur®-330 de Sika. Gris
Sikadur®-330 Impregnación a base de resina epoxi bicomponente Descripción del producto: Sikadur® 330 es un adhesivo impregnante, a base de resina epoxi, bicomponente, tixotrópico y libre de disolventes. Usos: . Resina de impregnación para la aplicación de tejido de refuerzo SikaWrap® para aplicación por método seco. . Resina de imprimación para el sistema de aplicación húmedo. . Adhesivo estructural para el pegado de laminados Sika® CarboDur®, en superficies muy lisas.
