# Refuerzo a cortante con tejido de fibra de carbono SikaWrap®-230 C

- Propiedad del archivo: CONSTRUNARIO
- Formato: FIEBDC-3/2012
- Programa: Construnario Versión 3.51
- Fecha de los precios: 06/03/2024
- Divisa: EUR
- Código: sika-sau (12/03/2024)

**PUSIK-121** m Refuerzo a cortante con tejido de fibra de carbono SikaWrap®-230 C
Refuerzo a cortante de vigas mediante colocación de hoja de fibra de carbono unidireccional, de 300 mm de ancho y 0,129 mm de espesor (230 g/m2), de módulo elástico medio 225 GPa y resistencia a tracción media 3500 MPa, SikaWrap®-230 C o similar; con imprimación epoxi y capa de resina epoxi de impregnación/laminación tipo Sikadur 330 o similar con módulo elástico >3800 N/mm2 y resistencia a tracción de 30 N/mm2 y Marcado CE según UNE EN 1504 Parte 4; todo ello aplicado según indicaciones de las Hojas Técnicas de los productos, incluyendo suministro de materiales, aplicación y eliminación de residuos a vertedero.

| Código | Ud | Descripción | Rendimiento | Precio |
|---|---|---|---|---|
| 86797SIK | m | Tejido a base de fibra de carbono para refuerzo estructural, SikaWrap®-230 C/45 de Sika. Negro (material) | 1.000 | 0 |
| SIK_671576 | kg | Impregnación a base de resina epoxi bicomponente, Sikadur®-330 de Sika. Gris (material) | 0.300 | 0 |
| MOC001 | h | Oficial 1ª (mano de obra) | 0.200 | 0 |
| MOC002 | h | Peón especialista (mano de obra) | 0.200 | 0 |

## Recursos

**86797SIK** m Tejido a base de fibra de carbono para refuerzo estructural, SikaWrap®-230 C/45 de Sika. Negro
SikaWrap®-230 C Tejido a base de fibra de carbono para refuerzo estructural Descripción del producto SikaWrap®-230 C/45 es un tejido unidireccional a base de fibra de carbono para su aplicación por proceso seco. Usos Refuerzos de estructuras de hormigón armado, fábrica de ladrillo y madera para incrementar su capacidad portante a flexión y cortante. Las causas para estos refuerzos pueden ser: . Mejora del comportamiento de muros de fábrica de ladrillo frente al seísmo. . Reposición de barras de armadura. . Resistencia y ductilidad de pilares. . Incremento de las cargas actuantes de los elementos estructurales. . Cambios de usos de la estructura. . Defectos constructivos del diseño estructural. . Movimiento sísmico. . Mejora de la capacidad de servicio. . Mejora estructural por adaptación a normativa actuales.

**SIK_671576** kg Impregnación a base de resina epoxi bicomponente, Sikadur®-330 de Sika. Gris
Sikadur®-330 Impregnación a base de resina epoxi bicomponente Descripción del producto: Sikadur® 330 es un adhesivo impregnante, a base de resina epoxi, bicomponente, tixotrópico y libre de disolventes. Usos: . Resina de impregnación para la aplicación de tejido de refuerzo SikaWrap® para aplicación por método seco. . Resina de imprimación para el sistema de aplicación húmedo. . Adhesivo estructural para el pegado de laminados Sika® CarboDur®, en superficies muy lisas.
