# Tejido a base de fibra de carbono para refuerzo estructural, SikaWrap®-230 C/45 de Sika. Negro

- Propiedad del archivo: CONSTRUNARIO
- Formato: FIEBDC-3/2012
- Programa: Construnario Versión 3.51
- Fecha de los precios: 06/03/2024
- Divisa: EUR

**86797SIK** m Tejido a base de fibra de carbono para refuerzo estructural, SikaWrap®-230 C/45 de Sika. Negro
SikaWrap®-230 C Tejido a base de fibra de carbono para refuerzo estructural Descripción del producto SikaWrap®-230 C/45 es un tejido unidireccional a base de fibra de carbono para su aplicación por proceso seco. Usos Refuerzos de estructuras de hormigón armado, fábrica de ladrillo y madera para incrementar su capacidad portante a flexión y cortante. Las causas para estos refuerzos pueden ser: . Mejora del comportamiento de muros de fábrica de ladrillo frente al seísmo. . Reposición de barras de armadura. . Resistencia y ductilidad de pilares. . Incremento de las cargas actuantes de los elementos estructurales. . Cambios de usos de la estructura. . Defectos constructivos del diseño estructural. . Movimiento sísmico. . Mejora de la capacidad de servicio. . Mejora estructural por adaptación a normativa actuales.
