# Mortero cementoso reforzado con fibras, Sika MonoTop®-3260 Grid de Sika

- Propiedad del archivo: CONSTRUNARIO
- Formato: FIEBDC-3/2012
- Programa: Construnario Versión 3.51
- Fecha de los precios: 06/03/2024
- Divisa: EUR

**648976SIK** kg Mortero cementoso reforzado con fibras, Sika MonoTop®-3260 Grid de Sika
Sika MonoTop®-3260 Grid Mortero cementoso reforzado con fibras que forma parte del sistema Sika® Carbodur® Grid. Descripción del producto Es un mortero cementoso reforzado con fibras, monocomponente, diseñado para ser usado en combinación con la malla Sika® Carbo-Dur®-300 Grid como parte del sistema Sika® CarboDur® Grid como solución para consolidar o reforzar estructuras de fábrica. Usos Sika MonoTop®-3260 Grid sólo debe ser utilizado por profesionales experimentados. Componente del sistema Sika® CarboDur® Grid diseñado para: . Reforzar la mampostería en estructuras de ingeniería civil (por ejemplo, acueductos, obras de alcantarillado, tanques de agua) o edificios residenciales. . Reparar las estructuras de mampostería en caso de ciclos de carga y posponer el riesgo de colapso en caso de terremotos. . Distribuir las tensiones generadas por el movimiento de la estructura para evitar las fisuras y el desprendimiento del mortero. . Mejorar la conexión entre los paneles de mampostería y los marcos de hormigón armado. . Reparar parches, reparar juntas, mampostería de piedra, mampostería de bloques, etc. Características . Buena adherencia sobre ladrillo, piedra y soportes cohesivos porosos (excluyendo yeso, escayola, etc.). . Resistente a los sulfatos y al agua de mar . Se aplica hasta 40 mm de espesor en una sola capa en aplicaciones verticales y horizontales . No se descuelga en el espesor máximo . Buena trabajabilidad . Aplicación a mano y mediante proyección húmeda . Listo para mezclar con agua
