# Mortero cementoso de reparación de hormigón, Sika MonoTop®-3200 Grid de Sika. R3

- Propiedad del archivo: CONSTRUNARIO
- Formato: FIEBDC-3/2012
- Programa: Construnario Versión 3.51
- Fecha de los precios: 06/03/2024
- Divisa: EUR

**648975SIK** kg Mortero cementoso de reparación de hormigón, Sika MonoTop®-3200 Grid de Sika. R3
Sika MonoTop®-3200 Grid Mortero cementoso R3 de reparación de hormigón como parte del sistema Sika® CarboDur® Grid. Descripción del producto Es un mortero monocomponente, cementoso, de baja retracción, para su empleo como parte del sistema Sika® CarboDur® Grid. Ha sido diseñado para ser empleado en combinación con la malla Sika® CarboDur®-300 Grid como sistema de refuerzo para estructuras de hormigón. Usos Sika MonoTop®-3200 Grid sólo debe ser utilizado por profesionales experimentados. Como componente del sistema Sika® CarboDur® Grid diseñado para: . Reforzar estructuras de hormigón de ingeniería civil y edificación . Restaurar la capacidad de carga de los elementos estructurales de hormigón y limitar el tamaño de las fisuras . Producir un enlucido de capa fina final . Reparar pequeños defectos del hormigón (coqueras) Características . Buen acabado superficial . Se aplica en capas de hasta 5 mm de espesor en aplicaciones verticales y horizontales . No descuelga en el espesor máximo . Buena trabajabilidad . Aplicación a mano y mediante proyección húmeda . Listo para mezclar con agua . No contiene cloruros ni otros aditivos que promuevan la corrosión
