# Resina epoxi para inyecciones, de dos componentes y baja viscosidad, Sikadur®-52 Injection LP de Sika. Amarillo transparente

- Propiedad del archivo: CONSTRUNARIO
- Formato: FIEBDC-3/2012
- Programa: Construnario Versión 3.51
- Fecha de los precios: 06/03/2024
- Divisa: EUR

**SIK_707100** m Resina epoxi para inyecciones, de dos componentes y baja viscosidad, Sikadur®-52 Injection LP de Sika. Amarillo transparente
Sikadur®-52 Injection LP Resina de inyección de baja viscosidad. Descripción del producto Sikadur®-52 Injection LP es un producto líquido de baja viscosidad para inyecciones, a base de resinas epoxi de altas resistencias, de dos componentes, sin disolventes. Usos Resina de inyección con buena adherencia a hormigón, mortero, piedra, acero y madera. Sikadur®-52 Injection LP se usa para rellenar y sellar agujeros y fisuras en estructuras tales como puentes y otro tipo de construcciones civiles e industriales incluyendo pilares, vigas, cimentaciones, muros, soleras y depósitos. No sólo forma una barrera efectiva frente a las filtraciones de agua y el avance de la corrosión, también pega o une las secciones de hormigón existentes.
