# Revestimiento elástico para regulación y tapaporos, Sikaguard® 545 WE Elastofill de Sika. Gris claro

- Propiedad del archivo: CONSTRUNARIO
- Formato: FIEBDC-3/2012
- Programa: Construnario Versión 3.51
- Fecha de los precios: 06/03/2024
- Divisa: EUR

**191057SIK** kg Revestimiento elástico para regulación y tapaporos, Sikaguard® 545 WE Elastofill de Sika. Gris claro
Sikaguard® 545 WE Elastofill Revestimiento elástico para regulación y tapa poros de superficies de hormigón y mortero Descripción del producto: Revestimiento elástico para regularización y tapa poros de hormigón y mortero, monocomponente, a base de resinas acrílicas en dispersión. Está diseñado como capa intermedia, para ser acabado con el Sikagard®-550 ES Elastocolor, formando un sistema con capacidad de puenteo de fisuras, en combinación con las imprimaciones adecuadas. Usos: . Como revestimiento para sellado y regularización de superficies de hormigón o mortero, especialmente las que presenten poros, cavidades o irregularidades. . Como revestimiento de superficies microfisuradas. . Como capa de regularización, en trabajos de rehabilitación de revestimientos antiguos, cuando éstos todavía presenten buena adherencia.
